# Studienseminar Nordhausen, WC-Strangsanierung
Angebotsaufforderung (GAEB DA XML 3.1, DA83)
Projekt: 51901-E04-BU26-10059
Währung: EUR
Nebenangebote zugelassen: ja
Auftraggeber: Thüringer Landesamt für Bau und Verkehr, Abteilung 2 - Hochbau und Liegenschaften, Behörde, Europaplatz 3, 99091 Erfurt, D, Telefon +49 361 57-4156400, Fax +49 361 57-4156570, E-Mail Hochbau.Vergabe@tlbv.thueringen.de
Erstellt mit: GXML Toolbox V3.3 R20210630, iTWO_64 V11.0.839, 12.03.2026

## Vorbemerkung
Objektbeschreibung

Bei dem Objekt handelt es sich um ein mehrgeschössiges Bürogebäude, in dem die 2 Stück vorhandenen Bestands WC Bereiche (jeweils Damen und Herren WC) saniert werden sollen. Es sollen die Ver- und Entsorgungsleitungen, sowie die Sanitärobjekte erneuert werden.

1. KG 410 - Abwasser-, Wasser-, Gasanlagen
Die Errichtung der Entwässerungsanlage erfolgt auf Basis der DIN EN 12056 und DIN 1986 in der zum Zeitpunkt der Ausführung jeweils geltenden Fassung. Zudem sind die Normen zum Schallschutz im Hochbau DIN 4109 und DIN EN 12354-1 zu beachten.

Für die Entwässerung der WC- Anlagen kommt ein Kunststoffrohr-Stecksystem aus Polypropylen (PP) mit erhöhten Schalldämmeigenschaften zum Einsatz. Die Rohrleitungen werden innerhalb der Vorwände bis zum Fallstrang geführt. Die Fallleitungen verlaufen in der Dimension DN 100 durch die Etagen und sind in die bereits vorhandene Grundleitung einzubinden. Oberhalb der Grundleitungseinbindung ist der Fallstrang mit einer Reinigungs-/ Revisionsöffnung zu versehen.
Im Dachgeschoss wird das Leitungsende an die vom Dachdeckergewerk montierte Entlüftungshaube mit entsprechenden Formstücken angeschlossen.

Die Durchführungen durch die Geschossdecken sind brandschutztechnisch zu schotten. Die Brandschutzelemente müssen eine Feuerwiderstandsdauer von 90 Minuten aufweisen, Sie sind entsprechend den Herstellerangaben bzw. den Prüfzeugnissen der bauaufsichtlichen Zulassung  einzubauen und mit einem Aufkleber/ Bezeichnungsschild dauerhaft zu kennzeichnen. Die Kennzeichnung muss die Feuerwiderstandsdauer der Schottung, das Datum des Einbaus und den Namen der Errichterfirma enthalten. Mit den Revisionsunterlagen ist eine Übereinstimmungserklärung zu übergeben, in der der Errichter die Übereinstimmung der Ausführung mit den Einbaurichtlinien der Bauartzulassung erklärt.

2. KG 412 - Objekte, Armaturen und Rohrleitungen

Die Trinkwasseranlage wird auf Basis der Trinkwasserverordnung (TrinkwV), sowie den
DVGW Richtlinien in der zum Zeitpunkt der
Bauausführung jeweils gültigen Fassung errichtet.

Die Ausstattung der WC's erfolgt mit Sanitärkeramik von Markenhersteller mit Nachkaufgarantie von 10 Jahren. Die Farbe der Keramik ist weiß. Die Befestigung erfolgt in Vorwandmontage an entsprechenden Installationselementen.

Als Sanitärarmaturen sind in verchromter Ausführung ebenfalls Markenprodukte einzusetzen. Die Armaturen müssen hinsichtlich ihres Geräuschverhaltens geprüft sein und dürfen die Trinkwasserqualität nicht in unzulässiger Weise beeinträchtigen. Die Grenzwerte der Trinkwasserverordnung in Bezug auf das Ausschwemmen von Schwermetallen (Chrom, Blei, Nickel etc.) aus dem Armaturenmaterial sind einzuhalten.

Die Trinkwasseranlage ist als Kaltwasseranlage konzipiert.

Das Rohrsystem in den Strängen ist aus Edelstahl zu errichten. Die Etagenverteilungsleitungen werden mittels einem Metallverbundrohr ausgeführt und sind von einer Zapfstelle zur nächsten durchzuschleifen, um Stagnation von Trinkwasser an wenig benutzten Entnahmestellen zu vermeiden.

In den Geschossdecken sind die Rohrleitungsdurchführungen gegen Übertragung von Feuer und Rauch entsprechend Feuerwiderstandsdauer für einen Zeitraum von 90 bzw. 30 Minuten zu schützen. Es kommen alukaschierte Isolierschalen aus Mineralwolle zum Einsatz, mit denen die gesamte Rohrleitung zu isolieren ist. Die entsprechenden Herstellervorschriften bzw. die bauaufsichtlichen Zulassungen sind zu berücksichtigen. Für das Verschließen der Ringspalte gelten ebenfalls die Ausführungsvorschriften der Hersteller.
Die Kennzeichnung der Brandschutzdurchführungen ist vorzunehmen.

Die Rohrleitungsisolierung dient gleichzeitig dem Schutz vor Tauwasserbildung. Alle Längs- und Querstöße sind diffusionsdicht abzukleben. Im Sichtbereich erhalten die isolierten Rohrleitungen eine Ummantelung aus PVC- Folie.

Bei der Sanitärinstallation sind die derzeit geltenden Normen und Richtlinien zu berücksichtigen.
U.a. sind dies:

- ENEV 2014 - Energieeinsparverordnung, Fassung 2014
- DIN 1986 und DIN EN 12056 - Gebäudeentwässerung
- DIN 1988 und DIN EN 806 - Schutz des Trinkwassers
- VDI 6023
- DIN 4102 - Brandschutz im Hochbau
- DIN 4109 - Schallschutz im Hochbau

## 0326-26 Studienseminar NDH - WC Strangsanierung HLS
Datum: 12.03.2026

### Abschnitt 41 Abwasser-, Wasser-, Gasanlagen

#### Titel 41.10 Abwasserinstallationen: Rohrleitung und Zubehör

**Ausführungsbeschreibung 1 Ausführungsbeschreibung**
*Beschreibung Abwasserstecksystem PP*
Abwasserstecksystem für Entwässerungsanlagen
von Gebäuden gemäß gültiger DIN EN 12056 in Verbindung mit
DIN 1986 - 100.
PP Rohre und Formstücke sind innerhalb von Gebäuden und erdverlegt innerhalb der Gebäudestruktur
(Anwendungskennzeichen "BD" - Building / Drainage)
in Anlehnung an die geltende DIN EN 1451 - 1 geprüft und zugelassen.

Die schallgedämmten PP- Rohre mit angeformten Muffen
und werkseitig vormontierter Lippendichtung aus EPDM
bestehen aus einem schalloptimierten 3-Schicht-Rohr
mit geringer Längenausdehnung.
Die PP Formstücke mit angeformten Muffen und werkseitig vormontierter Lippendichtung aus EPDM bestehen aus PP, mit angeformten Rippen an der Muffe,
mit visueller Einstecktiefenkontrolle sowie Markierung für einfache Montageausrichtung.
Mit einem Installationsschallpegel LIN = 24 dB(A)
im schutzbedürftigen Raum (diagonal darunter) nach
DIN 4109 bei folgenden Einbaubedingungen:

- Vorwandinstallation
- vor massiver Trennwand mit 180 kg/m²
- mit handelsüblicher Rohrschelle
- WC-Spülung (2,0 l/s)

Die Verbindung erfolgt durch die angeformten Muffen
oder mit Doppelmuffen.
Verlegung nach Herstellerrichtlinien unter Einhaltung
der DIN EN 12056 und DIN 1986-100.

Das Abwassersystem ist gemäß DIN 4109 gegen
Körperschallübertragung vom Baukörper zu trennen.
Die Verarbeitung und Verlegung ist nach den
herstellerspezifischen Vorschriften, sowie unter
Einhaltung einschlägiger Normen durchzuführen.
Rohrbefestigungen, körperschallgedämmt, Passstücke
und Verschnitt, sowie Kleinmaterial sind in die Einheitspreise einzukalkulieren.
Montagehöhe über Gelände/Fußboden in 3,5 m.

vorgeschlagenes Produkt:

Hersteller: 'Geberit'

Typ: 'Silent-PP'

oder gleichwertig

Hersteller: '....................................................' (vom Bieter einzutragen)

Typ: '....................................................' (vom Bieter einzutragen)

**41.10.10 PP-Rohr DN 50**
*** gemäß Ausführungsbeschreibung 1
wie zuvor beschrieben, jedoch:
PP Rohr mit Muffe DN/ OD 50 d 50 mm

liefern und montieren
Menge: 21,000 m
DIN 276/2008: 411

**41.10.20 PP-Rohr DN 70**
*** gemäß Ausführungsbeschreibung 1
wie zuvor beschrieben, jedoch:
PP Rohr mit Muffe DN/ OD 70 d 75 mm

liefern und montieren
Menge: 24,000 m
DIN 276/2008: 411

**41.10.30 PP-Rohr DN 100**
*** gemäß Ausführungsbeschreibung 1
wie zuvor beschrieben, jedoch:
PP Rohr mit Muffe DN/ OD 100 d 110 mm

liefern und montieren
Menge: 36,000 m
DIN 276/2008: 411

**41.10.40 PP-Bogen DN 50, 15°-87°**
*** gemäß Ausführungsbeschreibung 1
wie zuvor beschrieben, jedoch:
Bogen 15°- 87° DN 50.

liefern und montieren
Menge: 40,000 St
DIN 276/2008: 411

**41.10.50 PP-Bogen DN 70, 15°-87°**
*** gemäß Ausführungsbeschreibung 1
wie zuvor beschrieben, jedoch:
Bogen 15°- 87° DN 70.

liefern und montieren
Menge: 18,000 St
DIN 276/2008: 411

**41.10.60 PP-Bogen DN 100, 15°-87°**
*** gemäß Ausführungsbeschreibung 1
wie zuvor beschrieben, jedoch:
Bogen 15°- 87° DN 100.

liefern und montieren
Menge: 30,000 St
DIN 276/2008: 411

**41.10.70 PP-Abzweig 45°- 87,5°, DN 50**
*** gemäß Ausführungsbeschreibung 1
wie zuvor beschrieben, jedoch:
Abzweig, als Einfachabzweig, 45°- 87,5°, DN 50

liefern und montieren
Menge: 4,000 St
DIN 276/2008: 411

**41.10.80 PP-Abzweig 45°- 87,5°, DN 70**
*** gemäß Ausführungsbeschreibung 1
wie zuvor beschrieben, jedoch:
Abzweig, als Einfachabzweig, 45°- 87,5°, DN 70

liefern und montieren
Menge: 2,000 St
DIN 276/2008: 411

**41.10.90 PP-Abzweig 45°- 87,5°, DN 100**
*** gemäß Ausführungsbeschreibung 1
wie zuvor beschrieben, jedoch:
Abzweig, als Einfachabzweig, 45°- 87,5°, DN 100

liefern und montieren
Menge: 14,000 St
DIN 276/2008: 411

**41.10.100 PP-Red Stück DN 70 - 50**
*** gemäß Ausführungsbeschreibung 1
wie zuvor beschrieben, jedoch:
PP-Red Stück DN 70 - 50

liefern und montieren
Menge: 2,000 St
DIN 276/2008: 411

**41.10.110 PP-Red Stück DN 100 - 50**
*** gemäß Ausführungsbeschreibung 1
wie zuvor beschrieben, jedoch:
PP-Red Stück DN 100 - 50

liefern und montieren
Menge: 4,000 St
DIN 276/2008: 411

**41.10.120 PP- Muffestopfen DN 50**
*** gemäß Ausführungsbeschreibung 1
wie zuvor beschrieben, jedoch:
PP- Muffestopfen DN 50

liefern und montieren
Menge: 1,000 St
DIN 276/2008: 411

**41.10.130 PP- Muffestopfen DN 100**
*** gemäß Ausführungsbeschreibung 1
wie zuvor beschrieben, jedoch:
PP- Muffestopfen DN 100

liefern und montieren
Menge: 1,000 St
DIN 276/2008: 411

**41.10.140 PP- Langmuffe DN 50**
*** gemäß Ausführungsbeschreibung 1
wie zuvor beschrieben, jedoch:
PP- Langmuffe DN 50

liefern und montieren
Menge: 2,000 St
DIN 276/2008: 411

**41.10.150 PP- Langmuffe DN 70**
*** gemäß Ausführungsbeschreibung 1
wie zuvor beschrieben, jedoch:
PP- Langmuffe DN 70

liefern und montieren
Menge: 2,000 St
DIN 276/2008: 411

**41.10.160 PP- Langmuffe DN 100**
*** gemäß Ausführungsbeschreibung 1
wie zuvor beschrieben, jedoch:
PP- Langmuffe DN 100

liefern und montieren
Menge: 2,000 St
DIN 276/2008: 411

**41.10.170 PP- Reinigung rund DN 70**
*** gemäß Ausführungsbeschreibung 1
wie zuvor beschrieben, jedoch:
PP- Reinigung rund DN 70

liefern und montieren
Menge: 1,000 St
DIN 276/2008: 411

**41.10.180 PP- Reinigung rund DN 100**
*** gemäß Ausführungsbeschreibung 1
wie zuvor beschrieben, jedoch:
PP- Reinigung rund DN 100

liefern und montieren
Menge: 2,000 St
DIN 276/2008: 411

**41.10.190 PP-Anschlusswinkel DN 50/40, 90°**
*** gemäß Ausführungsbeschreibung 1
wie zuvor beschrieben, jedoch:
PP-Anschlusswinkel DN 50/40, 90°

liefern und montieren
Menge: 4,000 St
DIN 276/2008: 411

**41.10.200 PP-Anschlusswinkel DN 50/50, 90°**
*** gemäß Ausführungsbeschreibung 1
wie zuvor beschrieben, jedoch:
PP-Anschlusswinkel DN 50/50, 90°

liefern und montieren
Menge: 6,000 St
DIN 276/2008: 411

**41.10.210 Haltekralle DN 100**
Haltekralle DN 100
Zum Erstellen von längskraftschlüssigen
Steckverbindungen an Rohren zur Gebäudeentwässerung.

vorgeschlagenes Produkt:

Hersteller: 'Geberit'

Typ: 'Silent Pro'

oder gleichwertig

Hersteller: '....................................................' (vom Bieter einzutragen)

Typ: '....................................................' (vom Bieter einzutragen)

liefern und montieren
Menge: 10,000 St
DIN 276/2008: 411

**41.10.220 Rohrschott für PP Rohre DN 50**
Rohrschott für PP Rohre DN 50

Zum Schutz vor Ausbreitung von Rauch und Feuer‚ für Rohrdurchführungen in Wand und Decke‚
Geeignet zum nachträglichen Einbau unter F 90 Decken oder an F 90 Wänden‚ Geeignet zum Einbau in F 90 Wände oder Decken (teilweise oder ganz ein gemörtelt) / Allgemeinen bauauf sichtlichen Zulassung (AbZ)‚ Geeignet zum schrägen Einbau in F 90 Wände oder Decken (teilweise oder ganz eingemörtelt) /gilt nach Erteilung der Allgemeinen bauaufsichtlichen Zulassung (AbZ)‚ Geeignet zum Einbau mit Nullabstand zu anderen geprüften Leitungssystemen mit Nullabstand Eigenschaften‚ Feuerwiderstandsklasse der Rohrabschottung R 90 nach gültiger DIN 4102-11‚ Hergestellt aus Edelstahl und intumeszierender Masse.
Lieferumfang:
Kennzeichnungsschild, Körperschalldämmung, Befestigungsmaterial

Hersteller: '....................................................' (vom Bieter einzutragen)

Typ: '....................................................' (vom Bieter einzutragen)

allgemeine bauaufsichtliche Zulassung-Nr.: '....................................................' (vom Bieter einzutragen)

liefern und montieren
Menge: 2,000 St
DIN 276/2008: 411

**41.10.230 Rohrschott für PP Rohre DN 70**
Rohrschott für PP Rohre DN 70

Zum Schutz vor Ausbreitung von Rauch und
Feuer‚ Für Rohrdurchführungen in Wand und Decke‚
Geeignet zum nachträglichen Einbau unter F 90 Decken oder an F 90 Wänden‚ Geeignet zum Einbau in F 90 Wände oder Decken (teilweise oder ganz ein gemörtelt) / Allgemeinen bauauf sichtlichen Zulassung (AbZ)‚ Geeignet zum schrägen Einbau in F 90 Wände oder Decken (teilweise oder ganz eingemörtelt) /gilt nach Erteilung der Allgemeinen bauaufsichtlichen Zulassung (AbZ)‚ Geeignet zum Einbau mit Nullabstand zu anderen geprüften Leitungssystemen mit Nullabstand Eigenschaften‚ Feuerwiderstandsklasse der Rohrabschottung R 90 nach gültiger DIN 4102-11‚ Hergestellt aus Edelstahl und intumeszierender Masse.
Lieferumfang:
Kennzeichnungsschild, Körperschalldämmung, Befestigungsmaterial

Hersteller: '....................................................' (vom Bieter einzutragen)

Typ: '....................................................' (vom Bieter einzutragen)

allgemeine bauaufsichtliche Zulassung-Nr.: '....................................................' (vom Bieter einzutragen)

liefern und montieren
Menge: 5,000 St
DIN 276/2008: 411

**41.10.240 Rohrschott für PP Rohre DN 100**
Rohrschott für PP Rohre DN 100

Zum Schutz vor Ausbreitung von Rauch und
Feuer‚ Für Rohrdurchführungen in Wand und Decke‚
Geeignet zum nachträglichen Einbau unter F 90 Decken oder an F 90 Wänden‚ Geeignet zum Einbau in F 90 Wände oder Decken (teilweise oder ganz ein gemörtelt) / Allgemeinen bauauf sichtlichen Zulassung (AbZ)‚ Geeignet zum schrägen Einbau in F 90 Wände oder Decken (teilweise oder ganz eingemörtelt) /gilt nach Erteilung der Allgemeinen bauaufsichtlichen Zulassung (AbZ)‚ Geeignet zum Einbau mit Nullabstand zu anderen geprüften Leitungssystemen mit Nullabstand Eigenschaften‚ Feuerwiderstandsklasse der Rohrabschottung R 90 nach gültiger DIN 4102-11‚ Hergestellt aus Edelstahl und intumeszierender Masse.
Lieferumfang:
Kennzeichnungsschild, Körperschalldämmung, Befestigungsmaterial

Hersteller: '....................................................' (vom Bieter einzutragen)

Typ: '....................................................' (vom Bieter einzutragen)

allgemeine bauaufsichtliche Zulassung-Nr.: '....................................................' (vom Bieter einzutragen)

liefern und montieren
Menge: 6,000 St
DIN 276/2008: 411

**41.10.250 Geruchverschluss WT Röhren verchromt**
Waschtisch-Geruchverschluss,
aus Messing, verchromt, als Röhrengeruchverschluss,
für Wandanschluss, mit Schubrosette, R 1 1/4.'

Hersteller: '....................................................' (vom Bieter einzutragen)

Typ: '....................................................' (vom Bieter einzutragen)

liefern und montieren
Menge: 4,000 St
DIN 276/2008: 411

**41.10.260 Geruchverschluss Küchenspüle**
Geruchverschluss Küchenspüle

für Küchenspüle, '1 1/2 x DN 50, aus Kunststoff, heißwasserbeständig, als Röhrengeruchverschluss,'
mit Wand- Abdeckrosette, für Wandanschluss, verstellbar,
mit Anschlussstutzen für Geschirrspüler

Hersteller: '....................................................' (vom Bieter einzutragen)

Typ: '....................................................' (vom Bieter einzutragen)

liefern und montieren
Menge: 2,000 St
DIN 276/2008: 411

**41.10.270 Geruchverschluss für Ausgußbecken**
Geruchverschluss für Ausgußbecken
enstprechend DIN 19 541.

1 1/2 x DN 50, aus Kunststoff, heißwasserbeständig,
als Röhrengeruchverschluss. für Wandanschluss, verstellbar.

Hersteller: '....................................................' (vom Bieter einzutragen)

Typ: '....................................................' (vom Bieter einzutragen)

liefern und montieren
Menge: 1,000 St
DIN 276/2008: 411

**41.10.280 Ablauftrichter, Kunststoff, weiß, DN 50**
Ablauftrichter, Kunststoff, weiß, DN 50

Fertigablauf mit Trichter
aus Kunststoff, weiß
einschl. Befestigungsmaterial DN 50

Hersteller: '....................................................' (vom Bieter einzutragen)

Typ: '....................................................' (vom Bieter einzutragen)

liefern und montieren
Menge: 1,000 St
DIN 276/2008: 411

**41.10.290 Anschluss Küchenspüle**
Bauseitig gelieferte und in die Küchenzeile montierte Küchenspüle bestehend aus zwei Becken und Ablaufrinnen, Wasser- und abwasserseitig anschließen.

Nur Lohnleistung, Spültischarmatur und
Ablaufgarnitur werden separat vergütet.
Menge: 2,000 St
DIN 276/2008: 411

**41.10.300 Anschluss an Grundleitung/ Strang DN 100**
Anschluss an Grundleitung/ Strang DN 100

Anschluss herstellen an bauseits verlegte
Grundleitung oder vorhanden Strang

aus PVC orangebraun, durch Formstücke,
Außendurchmesser in mm 110 (DN 100).
und Anschluss von Rohrleitung aus PP
DN 100

herstellen
Menge: 3,000 St
DIN 276/2008: 411

**41.10.310 Anschluss an Dachentlüftung DN100**
Anschluss herstellen
an bauseits montierte Dachdurchführung,

aus PVC orangebraun,
durch Formstücke,
Außendurchmesser in mm 110 (DN 100).
und Anschluss von Rohrleitung aus PP
DN 100.

herstellen
Menge: 1,000 St
DIN 276/2008: 411

#### Titel 41.20 Sanitär: Objekte, Armaturen und Zubehör

*Hinweis: Objekte WC D/H/D*
SAN Objekte und Zubehör

**41.20.10 Waschtisch, 1 Hl., m. Ül., Weiß**
Waschtisch, 1 Hl., m. Ül., Weiß
Waschtisch aus Feinfeuerton. Armaturenbank:
1 Hahnloch mittig durchgestochen. Befestigung mit
2 Stockschrauben M10 x 140 mm.
Norm: DIN EN 14688 CL 25, DIN EN 31
Farbe: Weiß (Alpin)
Maximale Abmaße BxHxT (cm) : 620x470x170
Armaturenbank-Tiefe maximal 120 mm

vorgeschlagenes Produkt:

Hersteller: 'Ideal Standard'

Typ: 'Connect Cube Air/ Artikel-Nr.: E029801'

oder gleichwertig

Hersteller: '....................................................' (vom Bieter einzutragen)

Typ: '....................................................' (vom Bieter einzutragen)

liefern und montieren
Menge: 3,000 St
DIN 276/2008: 412

**41.20.20 Standventil mit Hebelgriff für Kaltwasser**
Standventil mit Hebelgriff für Kaltwasser oder vorgemischtes Wasser mit Hebelgriff ohne Ablaufgarnitur

Produkteigenschaften:
- Ausladung: mindestens 100 mm
- Strahlart: Normalstrahl
- maximale Durchflussmenge bei 3 bar: 4 l/min
- Keramikmischsystem
- nur Kaltwasseranschluss
- Anschlussart: G3/8 Anschlussschläuche
- Anschlussgröße: DN15
- EU-Taxonomie: max. 6- wesentlicher Beitrag (SC) möglich

Farbe/Oberfläche: Chrom

DVGW: PA-IX 38523/IO

Geräuschklasse: PA-IX 38523/IO
Durchflussklasse: O

vorgeschlagenes Produkt:

Hersteller: 'Hansgrohe'

Typ: 'Tecturis S/ Artikel-Nr.: 73313000'

oder gleichwertig

Hersteller: '....................................................' (vom Bieter einzutragen)

Typ: '....................................................' (vom Bieter einzutragen)

liefern und montieren
Menge: 3,000 St
DIN 276/2008: 412

**41.20.30 Wand-T-WC, spülrandlos, unsichtbare Bef., Weiß**
*** Bezugsbeschreibung
Wand-T-WC, spülrandlos, unsichtbare Bef., Weiß

Wandtiefspül-WC aus Kristallporzellan. Inklusive Befestigungssatz für unsichtbare Befestigung.
DIN EN 997. Ohne Spülrand. Für Unterputz-Spülkasten
ab 4,5 Liter Inhalt. Befestigung mit 2
Stockschrauben M12 x 150 mm bei Massiv-Mauerstärke von mind. 120 mm oder Tragegerüst bei schwächeren Wänden.
Zur Montage ist ein verlängerter Ablaufstutzen erforderlich!
Einlauf: hinten
Abgang: waagerecht verdeckt
Norm: DIN EN 997 CL1-6 AC/5 A, DIN EN 33
Oberfläche: Weiß (Alpin)
Maximale Abmaße BxTxH (mm): 370x550x350 mm
Rückwandbreite: 240 bis 270 mm

vorgeschlagenes Produkt:

Hersteller: 'Ideal Standard'

Typ: 'Connect Air /Artikel-Nr.: E015501'

oder gleichwertig

Hersteller: '....................................................' (vom Bieter einzutragen)

Typ: '....................................................' (vom Bieter einzutragen)

liefern und montieren
Menge: 5,000 St
DIN 276/2008: 412

**41.20.40 WC Sitz mittelschwer VA Scharniere**
*** wie Position 41.20.30
WC Sitz mittelschwer VA Scharniere
ohne Absenkautomatik passend zu WC in
vorbeschriebener Position

Hersteller: '....................................................' (vom Bieter einzutragen)

Typ: '....................................................' (vom Bieter einzutragen)

liefern und montieren
Menge: 5,000 St
DIN 276/2008: 412

**41.20.50 Betätigungsplatte für Spül-Stopp-Sp. weiß/glanzchrom/weiß**
Betätigungsplatte, für Spül-Stopp- Spülung

Verwendungszwecke
- Zur Spülauslösung bei UP-Spülkästen

Eigenschaften
- Betätigung von vorne
- Drückerstangen schallgedämmt,
  werkzeuglose Schnelleinstellung

Technische Eigenschaften
- Mehrfachfarbe/-oberfläche: Platte und Taste: weiß;
  Designring: hochglanz-verchromt
- Werkstoffbezeichnung: Kunststoff
- Betätigungskraft (N): < 20 N

vorgeschlagenes Produkt:

Hersteller: 'Geberit'

Typ: 'Sigma10/ Artikel-Nr.: 115.758.KJ.5'

oder gleichwertig

Hersteller: '....................................................' (vom Bieter einzutragen)

Typ: '....................................................' (vom Bieter einzutragen)

liefern und montieren
Menge: 5,000 St
DIN 276/2008: 412

**41.20.60 Absaugeurinal Zulauf v. hinten, Weiß**
Absaugeurinal Zulauf v. hinten, Weiß
Absaugeurinal aus Kristallporzellan entsprechend gültiger
DIN EN 13407. Zu- und Ablauf verdeckt.
Für alle handelsüblichen Spülsysteme.
Spülstrom 0,3 - 0,6 l/sek..
Wassermenge mind. 1 Liter pro Spülung.
Norm: DIN EN 13407 CL1 - I - 2C, DIN EN 80
Farbe: Weiß (Alpin)

inklusive Zubehör:
Befestigungssatz
Absaugeformstück waagerecht
Einlauf-Anschluss-Set

vorgeschlagenes Produkt:

Hersteller: 'Ideal Standard'

Typ: 'Connect/ Artikel-Nr.: E567101'

oder gleichwertig

Hersteller: '....................................................' (vom Bieter einzutragen)

Typ: '....................................................' (vom Bieter einzutragen)

liefern und montieren
Menge: 2,000 St
DIN 276/2008: 412

**41.20.70 Ausgussbecken, Stahlform innen und außen**
Ausgussbecken, Stahlform innen und außen glasiert, Weiß, ohne Hahnloch und Überlauf, Kunststoffumrandung schwarz, inklusive Ablaufventil mit Kette und Stopfen, m. ALUROST
Abmaße Maximal BxT (mm) : 520x340

vorgeschlagenes Produkt:

Hersteller: 'Alape'

Typ: 'AG.STAHLFORM505'

oder gleichwertig

Hersteller: '....................................................' (vom Bieter einzutragen)

Typ: '....................................................' (vom Bieter einzutragen)

liefern und montieren
Menge: 2,000 St
DIN 276/2008: 412

**41.20.80 Geräteanschlussventil m. Dreikanthaubengriff DN 15**
Geräteschrägsitzventil DN 15
mit Dreikanthaubengriff und Sanitäroberteil,
mit Rückflussverh. (RV) und Rohrbelüfter in Durchflussform (RB), mit Schlauchverschraubung

Einsatzbereich / technische Daten:
Sicherungskombination gemäß EN 1717
Werkstoff: Messing DIN EN
Prüfzeichen: DVGW zertifiziert
Dimension: DN 15 G 1/2 AG
Oberfläche: chrom

vorgeschlagenes Produkt:

Hersteller: 'Schell'

Typ: '038920699'

oder gleichwertig

Hersteller: '....................................................' (vom Bieter einzutragen)

Typ: '....................................................' (vom Bieter einzutragen)

liefern und montieren
Menge: 1,000 St
DIN 276/2008: 412

*Hinweis: Barrierefreie WC Anlage*

**41.20.90 Wand-WC Tiefspüler, Ausld. 700 mm, weiß**
Wandtiefspül-WC barrierefrei, Weiß
Wandtiefspül-WC Kristallporzellan entsprechend DIN EN 997. Barrierefrei gemäß DIN EN 18040. Glasierter Spülrand.
Für Wandeinbau- Spülkasten mit 6 Liter Inhalt und Wandeinbau-Druckspüler G3/4. Befestigung mit 2 Stockschrauben M12 x 150 mm bei Massiv-Mauerstärke von mind. 120 mm oder Tragegerüst bei schwächeren Wänden. Montage nur in Verbindung mit Spülrohrverlängerung.
Norm: DIN EN 997 CL1-6A/5A, DIN EN 33, DIN 18040
Farbe: Weiß (Alpin)
Einlauf: hinten
Maximale Außenmaße BxTxH (mm) : 360x710x390 mm
Rückwandbreite: 300 bis 320 mm
Abstand vorne / Mitte Sitzbefestigung: 420 bis 440 mm
Abstand Sitzbefestigung: 150 bis 170 mm

Inklusive Zubehör:
Spülrohrverlängerung 400 x 45 mm ohne Verbinder.

vorgeschlagenes Produkt:

Hersteller: 'Ideal Standard'

Typ: 'Contour 21/ Artikel-Nr.: V340401'

oder gleichwertig

Hersteller: '....................................................' (vom Bieter einzutragen)

Typ: '....................................................' (vom Bieter einzutragen)

liefern und montieren
Menge: 1,000 St
DIN 276/2008: 412

**41.20.100 WC-Sitz aus Duroplast mit Stangenscharnier**
WC-Sitz aus Duroplast mit Stangenscharnier
Scharniere aus Edelstahl.

vorgeschlagenes Produkt:

Hersteller: 'Ideal Standard'

Typ: 'Contour 21/ Artikel-Nr.: K792701'

oder gleichwertig

Hersteller: '....................................................' (vom Bieter einzutragen)

Typ: '....................................................' (vom Bieter einzutragen)

liefern und montieren
Menge: 1,000 St
DIN 276/2008: 412

**41.20.110 BetPl. für Spül-Stopp-Sp. weiß/glanzchrom/weiß**
Betätigungsplatte, für Spül-Stopp-Spülung

Verwendungszwecke
- Zur Spülauslösung bei UP-Spülkästen

Eigenschaften
- Betätigung von vorne
- Drückerstangen schallgedämmt
- werkzeuglose Schnelleinstellung

Technische Eigenschaften
- Mehrfachfarbe/-oberfläche: Platte und Taste: weiß; Designring:
  hochglanz-verchromt
- Werkstoffbezeichnung: Kunststoff
- Betätigungskraft (N): < 20 N

vorgeschlagenes Produkt:

Hersteller: 'Geberit'

Typ: 'Sigma10/ Artikel-Nr.: 115.758.KJ.5'

oder gleichwertig

Hersteller: '....................................................' (vom Bieter einzutragen)

Typ: '....................................................' (vom Bieter einzutragen)

liefern und montieren
Menge: 1,000 St
DIN 276/2008: 412

**41.20.120 Waschtisch barrierefrei, m. Hl., m. Ül., weiß**
Waschtisch, unterfahrbar, weiß WT
Waschtisch Kristallporzellan barrierefrei gemäß DIN EN 18040. Unterfahrbarer Waschtisch. Armaturenbank: Hahnloch mittig durchgestochen. Befestigung mit 2 Stockschrauben M10 x 140 mm. Die angegebenen Maße für den Ablauf beziehen sich auf einen Standard Röhrensiphon. Maße für UP-Siphon müssen individuell aufgerechnet werden.
Umlaufende Griffmulde durchglasiert
Norm: DIN EN 14688 CL 20, DIN EN 31, DIN 18040
Farbe: Weiß (Alpin)
Maximale Außenmaße BxTxH (mm): 660x565x180 mm
Innenbecken Breite maximal 470 mm
Armaturenbank Tiefe bis 140 mm
Wasserinhalt Innenbecken: 5,5 bis 6,5 l

Inklusive Zubehör:
Nicht verschließbares Schaftventil .

vorgeschlagenes Produkt:

Hersteller: 'Ideal Standard'

Typ: 'Contour 21/ Artikel-Nr.: V216801'

oder gleichwertig

Hersteller: '....................................................' (vom Bieter einzutragen)

Typ: '....................................................' (vom Bieter einzutragen)

liefern und montieren
Menge: 1,000 St
DIN 276/2008: 412

**41.20.130 Sensorarmatur als Untertischanlage 3,5 kW 230 V**
Sensorarmatur als Untertischanlage 3,5 kW 230 V

Klein-Durchlauferhitzer 3,5 kW/230 V
druckfest + Sensorarmatur elektronisch geregelt, im Set mit berührungsloser Sensorarmatur für energieeffizientes und hygienisches Händewaschen, Temperatureinstellung bis zu 42 Grad °C am Hebel der Armatur, Temperaturanzeige
berührungslose Aktivierung des Durchlauferhitzers über den Infrarotsensor der Armatur, mit aktivierbarer Hygienespülung
(automatische Spülung alle 12, 24 oder 48 Stunden),
Anschlussschlauch im Lieferumfang enthalten,
Die Armatur benötigt eine separate Steckdose (230 V / 16 A) zusätzlich zum Elektroanschluss des Durchlauferhitzers, steckerfertig, druckfeste Bauart, Anschlüsse, IP 25,
Maximale Abmaße HxBxT (mm) : 145 x 195 x 100.
Elektrischer Anschluss: 1 AC/N/PE,
Nennspannung (V):230, steckerfertig

vorgeschlagenes Produkt:

Hersteller: 'Clage'

Typ: 'MBX3 Lumino'

oder gleichwertig

Hersteller: '....................................................' (vom Bieter einzutragen)

Typ: '....................................................' (vom Bieter einzutragen)

liefern und montieren
Menge: 1,000 St
DIN 276/2008: 412

**41.20.140 Stützklappgriff vario, einhängbar, 850 mm, weiß**
*** Bezugsbeschreibung
Stützklappgriff vario, mit Grundplatte 850 mm, weiß
Ø 34 mm, Hochglanz-Oberfläche aus Nylon,
optional mit antibakteriellem Schutz, platzsparend durch kompakte Bauweise, verdeckte Verschraubung,
links und rechts einsetzbar, mit robuster und wartungsfreier Gleitlagertechnik, mit einstellbarer Bremse, einfache Montage oder Demontage durch Einhängen in die Grundplatte vario, Grundplatte Nachrüstbar mit Papierrollenhalter, optional mit antibakteriellem Schutz, Lieferung mit Innensechskantschlüssel.
Belastbar bis 100 kg. TÜV PRODUKT SERVICE zertifiziert. Das Befestigungsmaterial ist nach den baulichen Gegebenheiten festzulegen und separat zu bestellen. Länge 850 mm entspricht DIN 18040-1/2, ÖNORM B1600.

vorgeschlagenes Produkt:

Hersteller: 'Normbau'

Typ: 'Nylon Care/ Artikel-Nr.: 3500450'

oder gleichwertig

Hersteller: '....................................................' (vom Bieter einzutragen)

Typ: '....................................................' (vom Bieter einzutragen)

liefern und montieren
Menge: 2,000 St
DIN 276/2008: 412

**41.20.150 Funksender, nachrüstbar**
*** wie Position 41.20.140
Funksender, nachrüstbar
zur kabellosen WC-Spülauslösung,
Montage kompatibel an Stützklappgriffen in vorbeschriebener
Position.

vorgeschlagenes Produkt:

Hersteller: 'Normbau'

Typ: 'Verso Care/ Artikel-Nr.: 0449010'

oder gleichwertig

Hersteller: '....................................................' (vom Bieter einzutragen)

Typ: '....................................................' (vom Bieter einzutragen)

liefern und montieren
Menge: 1,000 St
DIN 276/2008: 412

**41.20.160 Papierrollenhalter Nylon, nachrüstbar**
*** wie Position 41.20.140
Papierrollenhalter Nylon, nachrüstbar,
aus Nylon, Farbe, mit selbsteinstellender und wartungsfreier Abrollbremse, zur nachträglichen Montage an Stützklappgriff.

vorgeschlagenes Produkt:

Hersteller: 'Normbau'

Typ: 'Nylon Care/ Artikel-Nr.: 0449120'

oder gleichwertig

Hersteller: '....................................................' (vom Bieter einzutragen)

Typ: '....................................................' (vom Bieter einzutragen)

liefern und montieren
Menge: 1,000 St
DIN 276/2008: 412

**41.20.170 Kippspiegel**
Kippspiegel
- rechteckiger Kristallspiegel mit geschliffenen
  Kanten und eingearbeiteter Splitterschutzfolie
- der Spiegel kann mit Kurbel und Seilzug um max. 28° geneigt werden und ist daher im Stehen und im Sitzen zu benutzen
- zur Wandmontage
- Maximale Abmaße: 650 mm breit, 550 mm hoch
- Spiegel aus Kristallglas mit Dicke mind. 6 mm
- Halteelement und Kurbel aus hochglänzendem Polyamid nach Farbtabelle
- mit Seilumlenkung zur Vorwandmontage geeignet

vorgeschlagenes Produkt:

Hersteller: 'HEWI'

Typ: 'Serie 801/ Artikel-Nr.:801.01.100'

oder gleichwertig

Hersteller: '....................................................' (vom Bieter einzutragen)

Typ: '....................................................' (vom Bieter einzutragen)

liefern und montieren
Menge: 1,000 St
DIN 276/2008: 412

*Hinweis: Zubehör Sanitär Objekte*

**41.20.180 Faltpapier-Handtuchspender**
Faltpapier-Handtuchspender
aus antistatischem, schlagfestem Kunststoff,
mit Sichtfenster und Schloss, korrosionsfrei, befüllbar bis
max. 450 Papiertücher, Farbe: weiß

vorgeschlagenes Produkt:

Hersteller: 'TRINNITY'

Typ: 'TRHSP'

oder gleichwertig

Hersteller: '....................................................' (vom Bieter einzutragen)

Typ: '....................................................' (vom Bieter einzutragen)

liefern und montieren
Menge: 4,000 St
DIN 276/2008: 412

**41.20.190 Papierkorb aus Stahldraht weiss**
Papierkorb aus Stahldraht weiss
D = 2,2 bis 2,8 mm, Umrahmungsdrähte D = 4,6 bis 5,0 mm,
rilsaniert Stoß- und kratzfester Überzug
Aus Polyamid 12 (Nylon),
mit 4 Kunststoff-Füßen,
wahlweise aufstellbar oder an der Wand
zu befestigen, klappbar, ohne Wandhalter
Farbe: weiß
Maximale Abmaße BxHxT(cm) : 450x650x280
Gewicht : max. 2,5kg

vorgeschlagenes Produkt:

Hersteller: 'TRINNITY'

Typ: 'TRPK'

oder gleichwertig

Hersteller: '....................................................' (vom Bieter einzutragen)

Typ: '....................................................' (vom Bieter einzutragen)

liefern und montieren
Menge: 4,000 St
DIN 276/2008: 412

**41.20.200 Seifenspender weiß**
Seifenspender weiß
- zylindrisch geformter Behälter in ringförmigem Wandhalter
- dient zur Aufnahme handelsüblicher Flüssigseife
- ermöglicht Einhandbedienung
- Dosierung der Seife durch große Drucktaste auf der Vorderseite
- der Behälter kann abgenommen werden
- diebstahlgeschützt durch verdeckte Verschraubung
- Behälterdeckel kann verriegelt werden
- mit Wandsockel zur Abdeckung von Bohrungen
- Behälterdurchmesser max. 100 mm
- Füllmenge mind. 400 ml
- Wandsockel und Halterung aus hochglänzendem Polyamid
- Behälter und Deckel aus matt weißem transparentem Kunststoff

Inklusive Erstbefüllung mit Seife

vorgeschlagenes Produkt:

Hersteller: 'HEWI'

Typ: '477.06.10005'

oder gleichwertig

Hersteller: '....................................................' (vom Bieter einzutragen)

Typ: '....................................................' (vom Bieter einzutragen)

liefern und montieren
Menge: 4,000 St
DIN 276/2008: 412

**41.20.210 WC-Bürstengarnitur aus Kunststoff, weiss**
WC-Bürstengarnitur aus Kunststoff, weiss
- Bürstengriff mit auswechselbarem Bürstenkopf aus
  schwarzem Polyamid
- Bürstentopf mit gewölbtem Boden und sphärenförmigem,
  teilweise offenem Oberteil in ringförmigem Halter
- geradlinig und funktional in einer einfachen und
  zeitlosen Formensprache gestaltet
- Oberteil stufenlos drehbar
- leicht zu reinigen
- der Behälter ist herausnehmbar, kann aber auch
  diebstahlgeschützt montiert werden
- einfaches Auswechseln des Bürstenkopfs durch
  Bajonettverschluss oder Verschraubung
- diebstahlgeschützt durch verdeckte Verschraubung
- Halter, Bürstentopf und Bürstengriff aus
  hochwertigem Polyamid
- Farbe: weiß

vorgeschlagenes Produkt:

Hersteller: 'HEWI'

Typ: '477.20.10005'

oder gleichwertig

Hersteller: '....................................................' (vom Bieter einzutragen)

Typ: '....................................................' (vom Bieter einzutragen)

liefern und montieren
Menge: 6,000 St
DIN 276/2008: 412

**41.20.220 Toilettenpapierhalter aus Kunststoff**
Toilettenpapierhalter aus Kunststoff,
- rechtwinklig gebogener, u-förmiger Halter
- geradlinig und funktional in einer einfachen und
  zeitlosen Formensprache gestaltet
- diebstahlgeschützt durch verdeckte Verschraubung
- aus hochwertigem Polyamid
- Farbe: weiß

vorgeschlagenes Produkt:

Hersteller: 'HEWI'

Typ: '477.21.100'

oder gleichwertig

Hersteller: '....................................................' (vom Bieter einzutragen)

Typ: '....................................................' (vom Bieter einzutragen)

liefern und montieren
Menge: 5,000 St
DIN 276/2008: 412

**41.20.230 Reservepapierhalter für 1 WC-Rolle**
Reservepapierhalter für 1 WC-Rolle
- rechtwinklig nach oben gebogene Stange mit Befestigungsrosette
- ergonomisch und funktional in einer einfachen und zeitlosen Formensprache gestaltet
- dient als Halter für eine WC-Papierrolle
- diebstahlgeschützt durch verdeckte Verschraubung
- Farbe weiß

vorgeschlagenes Produkt:

Hersteller: 'HEWI'

Typ: '801.21.201'

oder gleichwertig

Hersteller: '....................................................' (vom Bieter einzutragen)

Typ: '....................................................' (vom Bieter einzutragen)

liefern und montieren
Menge: 6,000 St
DIN 276/2008: 412

**41.20.240 Spiegel Sicherheitsglas**
*** Bezugsbeschreibung
Spiegel rechteckig
Abmaße BxH (cm) : 55 bis 60 x 45 bis 50 cm
Kristall-Sicherheitsglas 5,0mmt C- Kantenschliff

Hersteller: '....................................................' (vom Bieter einzutragen)

Typ: '....................................................' (vom Bieter einzutragen)

liefern und montieren
Menge: 3,000 St
DIN 276/2008: 412

**41.20.250 Befestigungsset für Spiegel**
*** wie Position 41.20.240
Befestigungsset für Spiegel
komplett für 1 m² Spiegelfläche
nicht angklebt

Hersteller: '....................................................' (vom Bieter einzutragen)

Typ: '....................................................' (vom Bieter einzutragen)

liefern und montieren
Menge: 3,000 St
DIN 276/2008: 412

**41.20.260 Geräteanschlussventil mit Dreikanthaubengriff DN 15**
Geräteanschlussventil DN 15
mit Dreikanthaubengriff und Sanitäroberteil,
mit Rückflussverh. (RV) und Rohrbelüfter
in Durchflussform (RB),
mit Schlauchverschraubung

Einsatzbereich / technische Daten:
Sicherungskombination gemäß EN 1717
Werkstoff: Messing DIN EN
Prüfzeichen: DVGW zertifiziert
Dimension: DN 15 G 1/2 AG
Oberfläche: chrom

vorgeschlagenes Produkt:

Hersteller: 'Schell'

Typ: '038920699'

oder gleichwertig

Hersteller: '....................................................' (vom Bieter einzutragen)

Typ: '....................................................' (vom Bieter einzutragen)

liefern und montieren
Menge: 1,000 St
DIN 276/2008: 412

**41.20.270 Kombi-Eckventil mit RFV DN15**
Kombi-Eckventil mit RFV DN15
Kombi-Eckventil mit Rückflussverhinderer
Mit Dreikanthaubengriff und Sanitäroberteil, selbstdichtendes Anschlussgewinde (ASAG easy), Rückflussverhinderer (RV), verchromt

DN 15 G 1/2 AG x DN 10 G 3/8 AG

vorgeschlagenes Produkt:

Hersteller: 'Schell'

Typ: '03 504 06 99'

oder gleichwertig

Hersteller: '....................................................' (vom Bieter einzutragen)

Typ: '....................................................' (vom Bieter einzutragen)

liefern und montieren
Menge: 4,000 St
DIN 276/2008: 412

**41.20.280 Eckventil, DN 15**
Eckventil, DN 15
mit Stecktechnik,'
Geräuschverhalten DIN 4109 Gruppe I,
mit Betätigungsgriff,
Oberfläche/Farbton verchromt,
mit Quetschverschraubung,
als Absperr, Regulier- und Anschlussventil,
aus Messing, verchromt.

Mit Schubrosette.

Hersteller: '....................................................' (vom Bieter einzutragen)

Typ: '....................................................' (vom Bieter einzutragen)

liefern und montieren
Menge: 3,000 St
DIN 276/2008: 412

**41.20.290 Probenahme-Eckventil DN15**
Probenahme-Eckventil DN15
Kombiarmatur verchromt 1/2" bestehend aus
Eckventil und Probenahmeventil zur Entnahme
von Trinkwasserproben nach DIN ISO 19 458.
Betätigung des Eckventils mittels Schraubendreher (unter Schutzkappe). inkl. Edelstahl-Entnahmerohr
mit Überwurfmutter G1/2 AG x G3/8 AG

vorgeschlagenes Produkt:

Hersteller: 'Schell'

Typ: '03 835 06 99'

oder gleichwertig

Hersteller: '....................................................' (vom Bieter einzutragen)

Typ: '....................................................' (vom Bieter einzutragen)

liefern und montieren
Menge: 1,000 St
DIN 276/2008: 412

**41.20.300 Entnahmerohr zu Probenahme-Eckventil**
Entnahmerohr zu Probenahme-Eckventil
für Ersatzbedarf Entnahmerohr gekröpft zur Probenahme gemäß DIN ISO 19 458. Lieferumfang: Entnahmerohr mit Überwurfmutter und Dichtungen. Temperaturbeständig: Probeentnahme 120 °C kurzzeitig. Edelstahl

vorgeschlagenes Produkt:

Hersteller: 'Schell'

Typ: '50 755 00 99'

oder gleichwertig

Hersteller: '....................................................' (vom Bieter einzutragen)

Typ: '....................................................' (vom Bieter einzutragen)

liefern und montieren
Menge: 1,000 St
DIN 276/2008: 412

**41.20.310 Fertigbauset für WT, mit UP-Geruchsverschluss**
Fertigbauset für Waschtisch,
mit UP-Geruchsverschluss glanzverchromt

Verwendungszwecke
- Waschtische, mit UP-Geruchsverschluss

Eigenschaften
- Abdeckplatte bei Fertigmontage +/- 3 cm höhenverstellbar

Technische Eigenschaften
- Oberfläche: hochglanz-verchromt
- Werkstoffbezeichnung: Kunststoff
- d, D / Außendurchmesser (mm): D 32 mm
- G / Rohrgewinde ("): 1 1/4 "

zusätzlicher Lieferumfang
- Abdeckplatte
- Flachdichtung
- Anschlussbogen D 32 mm
- Dichtung D 40 / 32 mm

vorgeschlagenes Produkt:

Hersteller: 'Geberit'

Typ: '115.416.21.1'

oder gleichwertig

Hersteller: '....................................................' (vom Bieter einzutragen)

Typ: '....................................................' (vom Bieter einzutragen)

liefern und montieren
Menge: 1,000 St
DIN 276/2008: 412

**41.20.320 Universal-Siebventil 1 1/4" G d=60 mm poliert**
Universal-Siebventil 1 1/4" G d=60 mm poliert

vorgeschlagenes Produkt:

Hersteller: 'TRINNITY'

Typ: 'SIV32'

oder gleichwertig

Hersteller: '....................................................' (vom Bieter einzutragen)

Typ: '....................................................' (vom Bieter einzutragen)

liefern und montieren
Menge: 4,000 St
DIN 276/2008: 412

**41.20.330 Geruchverschluss WT Röhren verchromt**
Waschtisch-Geruchverschluss,
aus Messing, verchromt,
als Röhrengeruchverschluss,
für Wandanschluss,
mit Schubrosette, R 1 1/4.

Hersteller: '....................................................' (vom Bieter einzutragen)

Typ: '....................................................' (vom Bieter einzutragen)

liefern und montieren
Menge: 4,000 St
DIN 276/2008: 411

**41.20.340 Geruchverschluss Küchenspüle**
Geruchverschluss Küchenspüle

für Küchenspüle,1 1/2 x DN 50,
aus Kunststoff, heißwasserbeständig,
als Röhrengeruchverschluss,
mit Wand- Abdeckrosette,
für Wandanschluss, verstellbar,
mit Anschlussstutzen für Geschirrspüler

Hersteller: '....................................................' (vom Bieter einzutragen)

Typ: '....................................................' (vom Bieter einzutragen)

liefern und montieren
Menge: 2,000 St
DIN 276/2008: 411

**41.20.350 Geruchverschluss DIN 19 541 für Ausgussbecken**
Geruchverschluss gemäß DIN 19 541 für Ausgussbecken,
1 1/2 x DN 50, aus Kunststoff, heißwasserbeständig,
als Röhrengeruchverschluss. Für Wandanschluss, verstellbar.

Hersteller: '....................................................' (vom Bieter einzutragen)

Typ: '....................................................' (vom Bieter einzutragen)

liefern und montieren
Menge: 1,000 St
DIN 276/2008: 411

**41.20.360 Schallschutz-Set für Wand-WC**
Schallschutz-Set für Wand-WC
Zur Trennung zwischen schallharter Keramik und der schallharten, in der Regel gefließten Wand.
Bestehend aus:
- selbstklebender Schallschutz-Matte,
- mit Ausschnitten für Ablauf, Zulauf und Befestigung,
- mit 2 Schallschutzhülsen für die Befestigungsschrauben

Hersteller: '....................................................' (vom Bieter einzutragen)

Typ: '....................................................' (vom Bieter einzutragen)

liefern und montieren
Menge: 6,000 St
DIN 276/2008: 412

**41.20.370 Schallschutz-Set für Waschtisch**
Schallschutz-Set für Waschtisch
Zur Trennung zwischen schallharter Keramik und der schallharten, in der Regel gefließten Wand.

Bestehend aus:
- selbstklebender Schallschutz-Matte,
- mit Ausschnitten für Zulauf und Befestigung,
- mit 2 Schallschutzhülsen für die Befestigungsschrauben

Hersteller: '....................................................' (vom Bieter einzutragen)

Typ: '....................................................' (vom Bieter einzutragen)

liefern und montieren
Menge: 4,000 St
DIN 276/2008: 412

**41.20.380 Schallschutz-Set für Urinal**
Schallschutz-Set für Urinal
Zur Trennung zwischen schallharter Keramik und der schallharten, in der Regel gefließten Wand.

Bestehend aus:
- selbstklebender Schallschutz-Matte,
- mit Ausschnitten für Zulauf und Befestigung,
- mit 2 Schallschutzhülsen für dieBefestigungsschrauben

Hersteller: '....................................................' (vom Bieter einzutragen)

Typ: '....................................................' (vom Bieter einzutragen)

liefern und montieren
Menge: 2,000 St
DIN 276/2008: 412

**41.20.390 Herstellen von Silikonfugen**
Herstellen von Silikonfugen zum Abdichten von Wandanschlüssen der Sanitärkeramik gemäß
DIN 18540, Teil 2,
Nennfugenbreite bis 15 mm,
Haftgrund Fliese und Sanitärporzellan
Dichtstoffbasis essigvernetztes Silikon.
Fugenvorbereitung und Hinterfüllung
nach Angabe des Herstellers der Fugendichtungsmasse.
Gesamtfugentiefe 10 mm.
Menge: 12,000 m
DIN 276/2008: 412

*Hinweis: Warmwasserbereiter*

**41.20.400 Drucklose Einhebel-Wandmischarmatur**
Drucklose Einhebel-Wandmischarmatur
für Warmwasserspeicher,
Übertischinstallation 1/2" mit
Schwenkrohrauslauf bis max. 18 cm

vorgeschlagenes Produkt:

Hersteller: 'CLAGE GMBH'

Typ: 'SSO'

oder gleichwertig

Hersteller: '....................................................' (vom Bieter einzutragen)

Typ: '....................................................' (vom Bieter einzutragen)

liefern und montieren
Menge: 2,000 St
DIN 276/2008: 412

**41.20.410 Übertischspeicher 10 Liter 2,2 kW 230 V**
Übertischspeicher 10 Liter 2,2 kW 230 V
Druckfester 10-Liter-Kleinspeicher als Übertischgerät zur Versorgung einer oder zweier Entnahmestellen
Korrosionsfester und deshalb wartungsfreier Kupfer-Innenbehälter
Die hochwertige Wärmedämmung sorgt für einen
geringen Bereitschaftsstromverbrauch
Temperaturregler 5 °C bis 80 °C
Für drucklose Installation (mit Niederdruckarmatur)
und druckfeste Installation (mit Sicherheitsgruppe) geeignet. Frostschutzautomatik
Anschlussleitung mit Schukostecker
(~110 cm)Wasseranschluss 1/2" steckerfertig, IP 24.

Inhalt [Liter]: 10
Bauart; Zulassiger Betriebsüberdruck [MPa (bar)]: druckfest 1) ; 0,8 (8)
Wasseranschlüsse (Schraubanschlüsse): G 1/2
Temperaturwahlbereich [°C]: 5 °C ( ) / 30 °C - 35 °C (ECO) /
55 °C / 80 °C (MAX)
Mischwassermenge 40 °C 2) [Liter]: mind. 14
Nennleistung [kW]: 2,2
Spannung [V]: 1~ / N / PE 230 V AC
Nennstrom [A]: 10
Aufheizzeit Delta;t = 55 K 3) [min]: 17
Bereitschaftsstromverbrauch bei 65 °C [kWh / 24h]: max. 0,50
Funktionsanzeige: Ja
Schutzart: IP 24
Netzleitung: mit Stecker

vorgeschlagenes Produkt:

Hersteller: 'CLAGE GmbH'

Typ: 'S10-O'

oder gleichwertig

Hersteller: '....................................................' (vom Bieter einzutragen)

Typ: '....................................................' (vom Bieter einzutragen)

liefern und montieren
Menge: 2,000 St
DIN 276/2008: 412

*Hinweis: Montageelemente*

**41.20.420 Element für WT, 95-112 cm**
Element für WT, 95-112 cm
Standarmatur

Verwendungszwecke
- Für Trockenbau
- Für Standarmaturen

Eigenschaften
- Befestigungsabstand Waschtisch 5 bis 40 cm
- Befestigung für Anschlussbogen höhenverstellbar und schallgedämmt
- Traverse Armatur höhen- und tiefenverstellbar

vorgeschlagenes Produkt:

Hersteller: 'Geberit'

Typ: 'Duofix/ Artikel-Nr.: 111.430.00.2'

oder gleichwertig

Hersteller: '....................................................' (vom Bieter einzutragen)

Typ: '....................................................' (vom Bieter einzutragen)

liefern und montieren
Menge: 3,000 St
DIN 276/2008: 412

**41.20.430 Element für WT, 95-112 cm, Standarmatur mit UP-Sifon**
Element für WT, 95 bis 112  cm,
Standarmatur mit UP-Geruchsverschluss

Verwendungszwecke
- Für Trockenbau

Eigenschaften
- Befestigungsabstand Waschtisch 5-40 cm
- UP-Geruchsverschluss mit optimaler Strömungsführung und hoher Selbstreinigungsfähigkeit
- UP-Geruchsverschluss bei Fertigmontage +/- 3 cm höhenverstellbar
- Befestigung für Anschlussbogen höhenverstellbar und schallgedämmt
- Traverse Armatur höhen- und tiefenverstellbar

vorgeschlagenes Produkt:

Hersteller: 'Geberit'

Typ: 'Duofix/ Artikel-Nr.: 111.480.00.2'

oder gleichwertig

Hersteller: '....................................................' (vom Bieter einzutragen)

Typ: '....................................................' (vom Bieter einzutragen)

liefern und montieren
Menge: 1,000 St
DIN 276/2008: 412

**41.20.440 Element für Wand-WC, 95-112 cm**
Element für Wand-WC, 95 bis 112 cm,
mit UP-Spülkasten

Verwendungszwecke
- Für Trockenbau
- Für Wand-WCs mit Anschlussmaßen nach DIN EN 33:2011-11
- Für 1-Mengen-, 2-Mengen- oder Spül-Stopp-Spülung

Eigenschaften
- Montage- und Instandhaltungsarbeiten am UP-Spülkasten werkzeuglos
- Ausgerüstet mit Leerrohr für Wasserzuleitung zum Anschluss von Dusch-WCs
- 25 Jahre Ersatzteilsicherheit

Technische Eigenschaften
- Fließdruck (kPa): 10-1000 kPa
- Große Spülmenge Einstellbereich (l): 4,5 / 6 / 7,5 l
- Kleine Spülmenge Einstellbereich (l): 3-4 l
- Maximale Wassertemperatur (GradC): 25 GradC
- Mindestfließdruck für Berechnungsdurchfluss (kPa): 50kPa

Hersteller: 'Geberit'

Typ: 'Sigma 12 cm/ Artikel-Nr.: 111.300.00.5'

oder gleichwertig

Hersteller: '....................................................' (vom Bieter einzutragen)

Typ: '....................................................' (vom Bieter einzutragen)

liefern und montieren
Menge: 5,000 St
DIN 276/2008: 412

**41.20.450 Element für barrierefreies Wand-WC, 90-112 cm**
Element für barrierefreies Wand-WC, 95 bis 112 cm,
mit UP-Spülkasten, barrierefrei, für Stütz- und Haltegriffe

Verwendungszwecke
- Für Trockenbau
- Für barrierefreies Bauen geeignet
- Für Wand-WCs mit Anschlussmaßen nach DIN EN 33:2011-11
- Für Wand-WCs mit verlängerter  Ausladung bis 70 cm
- Zum Befestigen von Stütz- und Haltegriffen
- Für 1-Mengen-, 2-Mengen- oder Spül-Stopp-Spülung

Eigenschaften
- Montage- und Instandhaltungsarbeiten am UP-Spülkasten werkzeuglos
- Ausgerüstet mit Leerrohr für Wasserzuleitung zum Anschluss von Dusch-WCs
- 25 Jahre Ersatzteilsicherheit

Technische Eigenschaften
- Fließdruck (kPa): 10-1000 kPa
- Große Spülmenge Einstellbereich (l): 4,5 / 6 / 7,5 l
- Kleine Spülmenge Einstellbereich (l): 3-4 l
- Maximale Wassertemperatur (GradC): 25 GradC
- Mindestfließdruck für Berechnungsdurchfluss (kPa): 50 kPa

vorgeschlagenes Produkt:

Hersteller: 'Geberit'

Typ: 'Sigma 12 cm/ Artikel-Nr.: 111.375.00.6'

oder gleichwertig

Hersteller: '....................................................' (vom Bieter einzutragen)

Typ: '....................................................' (vom Bieter einzutragen)

liefern und montieren
Menge: 1,000 St
DIN 276/2008: 412

**41.20.460 WC-Strg. mit elektr. Spül, Netz, BT, 1-Mengen-Sp.**
WC-Strg. mit elektr. Spül, Netz, BT, 1-Mengen-Sp.

WC-Steuerung mit elektronischer Spülauslösung, Netzbetrieb, 1-Mengen-Spülung, Betätigungsplatte, für Stützklappgriff, Funk

Verwendungszwecke
- Für UP-Spülkästen 12 cm
- Zur manuellen Fernauslösung von Spülkästen über
  Stützklappgriffe mit Funktaster
- Für 1-Mengen-Spülung

Eigenschaften
- 1-Mengen-Spülung über Betätigungsplatte auslösbar
- Spülauslösung über Stützklappgriff, drahtlos, Funk

Technische Eigenschaften
- Oberfläche: gebürstet
- Werkstoffbezeichnung: Edelstahl
- Nennspannung (V): 85-240 V AC
- Netzfrequenz (Hz): 50-60 Hz
- Betriebsspannung (V): 12 V DC
- Funkfrequenz (MHz): 868,4 MHz
- Funkreichweite (m):  bis 10 m
- Intervallspülung einstellbar
- Leistungsaufnahme Standby (W): max. 0,25 W
- Schutzart: IP45

Inklusive Lieferumfang
- Betätigungsplatte
- Befestigungsrahmen
- Schutzplatte
- Drückerstange
- Lagerbock mit Servomotor und Hebevorrichtung, vormontiert
- Steuerelektronik mit Funkempfänger
- Befestigungsmaterial

- Elektro- und Kommunikationsanschlussdose für
  Montageelement für Wand-WC
- Netzteil für Elektro- und Kommunikationsanschlussdose

vorgeschlagenes Produkt:

Hersteller: 'Geberit'

Typ: 'Sigma10/ Artikel-Nr.: 115.867.SN.6'

oder gleichwertig

Hersteller: '....................................................' (vom Bieter einzutragen)

Typ: '....................................................' (vom Bieter einzutragen)

liefern und montieren
Menge: 1,000 St
DIN 276/2008: 412

**41.20.470 Element für Urinal, universell**
Element für Urinal,  universell

Verwendungszwecke
- Für Metall- und Holzständerwände
- Für Systemwände

Eigenschaften
- Mit Auszugsblech für seitliche Befestigung über dem Element an Metall- oder Holzprofilen oder an Systemständern
- Alternative Befestigungsposition für Wandanker
- Elementhöhe auf Urinal anpassbar, 95 bis 130 cm
- Urinalbefestigungen M8, breiten- und höhenverstellbar
- Befestigung für Anschlussbogen höhenverstellbar und schallgedämmt
- Befestigung für Zulauf D 32 mm höhenverstellbar
- Statisch selbsttragender Rahmen, mit Pulverbeschichtung korrosionsgeschützt

Technische Eigenschaften
- Werkstoff: Stahl
- Breite: 40 bis 50 cm
- Höhe: 95 -130 cm
- Tiefe: 6 bis 10 cm
- Fließdruck - min. bis max.: 100-800 kPa
- Wassertemperatur - max.: 30 Grad C

zusätzlicher Lieferumfang
- Anschlusswinkel R 1/2"
- Bauschutz mit Deckel
- Verbindungsrohr zwischen Zulauf D 32 mm und Urinal, mit Dichtung auf Urinal
- Anschlussbogen aus PE-HD, D 63 / 50 mm
- Dichtung D 57 / 50 mm
- Urinalgeruchsverschluss D 50 mm, mit Dichtung auf Urinal
- Befestigungs- und Schutzmaterial

vorgeschlagenes Produkt:

Hersteller: 'Geberit'

Typ: 'Duofix/ Artikelnr. : 111.616.00.2'

oder gleichwertig

Hersteller: '....................................................' (vom Bieter einzutragen)

Typ: '....................................................' (vom Bieter einzutragen)

liefern und montieren
Menge: 2,000 St
DIN 276/2008: 412

**41.20.480 UR-Strg., rund, elektron. Spülung, Netzbetrieb**
UR-Strg., rund, elektron. Sp., Netzbetrieb,
gebü., Etc / poliert Abdeckplatte, rund

Verwendungszwecke
- Zur automatischen Spülauslösung von Urinalen

Eigenschaften
- Wassersparender Hybridmodus einstellbar
- Intervallspülung einstellbar
- Dynamische Spülzeitanpassung
- Ventilschliessfunktion bei Netzausfall
- Funktionen einstellbar und abfragbar

Technische Eigenschaften
- Werkstoffbezeichnung: Edelstahl
- Farbe / Oberfläche: Platte: gebürstet, easy-to-clean-beschichtet
  Designring: poliert
- Betrieb: Elektronisch, Netzbetrieb
- Betriebsspannung: 4,5 V DC
- Erfassungsbereich - min. bis max.: 50-1200 mm
- Fließdruck - min. bis max.: 100-800 kPa
- Intervallspülung einstellbar
- Nennspannung: 110-240 V AC
- Netzfrequenz: 50-60 Hz
- Schutzart: IP45
- Spülzeit Einstellbereich: 1-15 s
- Wassertemperatur - max.: 30 Grad C
- Leistungsaufnahme: max. 0,75 W

zusätzlicher Lieferumfang
- Abdeckplatte mit IR-Fenster
- Infrarotsteuerung, vormontiert auf Befestigungsrahmen
- Magnetventil
- Netzteil
- Befestigungsmaterial

vorgeschlagenes Produkt:

Hersteller: 'Geberit'

Typ: 'Typ 10/ Artikel-Nr.: 116.025.SN.1'

oder gleichwertig

Hersteller: '....................................................' (vom Bieter einzutragen)

Typ: '....................................................' (vom Bieter einzutragen)

liefern und montieren
Menge: 2,000 St
DIN 276/2008: 412

**41.20.490 Traverse für Standarmatur, Küchenspüle**
Traverse für Standarmatur, Küchenspüle

Verwendungszwecke
- Für Trockenbau

Eigenschaften
- Traverse verzinkt
- Befestigung Anschlussbogen schallgedämmt
- Abdichtscheibe selbstklebend, vliesbeschichtet

vorgeschlagenes Produkt:

Hersteller: 'Geberit'

Typ: 'Duofix/ Artikel-Nr.: 111.774.00.1'

oder gleichwertig

Hersteller: '....................................................' (vom Bieter einzutragen)

Typ: '....................................................' (vom Bieter einzutragen)

liefern und montieren
Menge: 2,000 St
DIN 276/2008: 412

**41.20.500 Montageplatte aus Holz, Universal**
Montageplatte aus Holz, Universal

Verwendungszwecke
- Für Trockenbau
- Für barrierefreies Bauen geeignet
- Zum Befestigen von Urinaltrennwänden, Duschtrennwänden
  und Wandschränken

Eigenschaften
- Montageplatte aus Furnierholz, wasserfest verleimt
- Maximale Abmaße BxH (cm): 35x50

vorgeschlagenes Produkt:

Hersteller: 'Geberit'

Typ: 'Duofix/ Artikel-Nr.: 111.859.00.1'

oder gleichwertig

Hersteller: '....................................................' (vom Bieter einzutragen)

Typ: '....................................................' (vom Bieter einzutragen)

liefern und montieren
Menge: 5,000 St
DIN 276/2008: 412

**41.20.510 Set Wandanker für Einzelmontage**
Set Wandanker für Einzelmontage

Verwendungszwecke
- Zum Befestigen von Geberit Duofix Montageelementen vor Trockenbau- und Massivwänden
- Zum Befestigen der Beplankung bei teilhohen Vorwandinstallationen

Eigenschaften
- Von vorne stufenlos tiefenverstellbar, mit Schnelleinstellung
- Wandanschluss 360° drehbar

Technische Eigenschaften
- Werkstoff: Zinkdruckguss / Stahl / Kunststoff

vorgeschlagenes Produkt:

Hersteller: 'Geberit'

Typ: 'Duofix/ Artikel-Nr.: 111.815.00.1'

oder gleichwertig

Hersteller: '....................................................' (vom Bieter einzutragen)

Typ: '....................................................' (vom Bieter einzutragen)

liefern und montieren
Menge: 13,000 St
DIN 276/2008: 412

#### Titel 41.30 Wasserinstallationen: Rohrleitung und Zubehör

**41.30.10 Freistrom-Absperrventil kpl. Rg. PN16, DN 15**
Freistrom-Absperrventil kpl. Rg. PN16, DN 15

mit Entleerstopfen, AG, mediumberührte Metallteile
aus entzinkungsfreiem und korrosionsbeständigem Rotguss, beständig gegen aggressives Wasser, EPDM-Sitzdichtung, wartungsfreie Spindelabdichtung
mit selbstfettender EPDM-Lippendichtung, gegen
Druckschläge gesichert, mit Entleerstopfen,
mit Möglichkeit zur Aufnahme für Temperaturfühler
oder Thermometer, Spindelgewinde außerhalb des Mediums, verschleißfester Ventilsitz aus Edelstahl bis DN 50,
totraumfrei, DVGW-Zulassung,
Kunststoffteile mit KTW- und W270-Zulassung,
bis DN 32 Schallschutzzulassung
entsprechend DIN EN ISO 3822 Klasse 1, DIN EN 1213,
Druckstufe PN 16, max. Betriebstemperatur 110 °C

vorgeschlagenes Produkt:

Hersteller: 'Kemper'

Typ: 'Weser/ Figur 173 2G 015'

oder gleichwertig

Hersteller: '....................................................' (vom Bieter einzutragen)

Typ: '....................................................' (vom Bieter einzutragen)

liefern und montieren
Menge: 1,000 St
DIN 276/2008: 412

**41.30.20 Freistrom-Absperrventil kpl. Rg. PN16, DN 25**
Freistrom-Absperrventil kpl. Rg. PN16, DN 25

mit Entleerstopfen, AG, mediumberührte Metallteile
aus entzinkungsfreiem und korrosionsbeständigem Rotguss, beständig gegen aggressives Wasser, EPDM-Sitzdichtung, wartungsfreie Spindelabdichtung
mit selbstfettender EPDM-Lippendichtung, gegen
Druckschläge gesichert, mit Entleerstopfen,
mit Möglichkeit zur Aufnahme für Temperaturfühler
oder Thermometer, Spindelgewinde außerhalb des Mediums, verschleißfester Ventilsitz aus Edelstahl bis DN 50,
totraumfrei, DVGW-Zulassung,
Kunststoffteile mit KTW- und W270-Zulassung,
bis DN 32 Schallschutzzulassung
entsprechend DIN EN ISO 3822 Klasse 1, DIN EN 1213,
Druckstufe PN 16, max. Betriebstemperatur 110 °C

vorgeschlagenes Produkt:

Hersteller: 'Kemper'

Typ: 'Weser'

oder gleichwertig

Hersteller: '....................................................' (vom Bieter einzutragen)

Typ: '....................................................' (vom Bieter einzutragen)

liefern und montieren
Menge: 2,000 St
DIN 276/2008: 412

**41.30.30 Kombi-Rückflussverhinderer, absperrbar DN 25**
Kombi-Rückflussverhinderer, absperrbar DN 25

mit Entleerstopfen, AG, mediumberührte Metallteile
aus entzinkungsfreiem und korrosionsbeständigem Rotguss, beständig gegen aggressives Wasser, EPDM-Sitzdichtung, wartungsfreie Spindelabdichtung
mit selbstfettender EPDM-Lippendichtung, gegen
Druckschläge gesichert, mit Entleerstopfen,
mit Möglichkeit zur Aufnahme für Temperaturfühler oder Thermometer, Spindelgewinde außerhalb des Mediums,
verschleißfester Ventilsitz aus Edelstahl bis DN 50,
totraumfrei, DVGW-Zulassung,
Kunststoffteile mit KTW- und W270-Zulassung,
bis DN 32 Schallschutzzulassung
enstprechend DIN EN ISO 3822 Klasse 1, DIN EN 1213,
Druckstufe PN 16, max. Betriebstemperatur 110 °C

Hersteller: '....................................................' (vom Bieter einzutragen)

Typ: '....................................................' (vom Bieter einzutragen)

liefern und montieren
Menge: 1,000 St
DIN 276/2008: 412

**41.30.40 Unterputzventil-Grundkörper, IG, DN 15**
Unterputzventil-Grundkörper, IG, DN 15
mediumberührte Metallteile aus entzinkungsfreiem und korrosionsbeständigem Rotguss, beständig gegen aggressives Wasser, wartungsfreie EPDM-Spindelabdichtung,
EPDM-Sitzdichtung, Kegel aus Edelstahl, stufenlos kürzbarer Kunststoffschaft,  Innengewinde, totraumfrei, mit Absperr-, Regulier- und Voreinstellfunktion, DVGW-Zulassung, Kunststoffteile mit KTW- und W 270-Zulassung,
nach UBA-Bewertungsgrundlage,
Schallschutzzulassung entspr. DIN EN ISO 3822 Klasse 1,
DIN EN 1213, max. Einbautiefe 110 mm, Druckstufe PN 16, max. Betriebstemperatur 100 °C

vorgeschlagenes Produkt:

Hersteller: 'Kemper'

Typ: 'Figur 560 01'

oder gleichwertig

Hersteller: '....................................................' (vom Bieter einzutragen)

Typ: '....................................................' (vom Bieter einzutragen)

liefern und montieren
Menge: 4,000 St
DIN 276/2008: 412

**41.30.50 Fertigmontage-Set mit Griffeinheit DN 15 -20**
Fertigmontage-Set mit Griffeinheit DN 15 -20
passend für Ventil-Baureihen UP-PLUS, UP-VAV und Absperr-WZ-Baureihe, verchromter Bediengriff aus ABS-Kunststoff, verchromte Schubrosette, mit Klemmeinheit zur Befestigung im Kunststoffschaft der Unterputzventile, inkl. rotem und blauem Signierplättchen, Hinweis: für UP-VAV

vorgeschlagenes Produkt:

Hersteller: 'Kemper'

Typ: 'Figur 590 00'

oder gleichwertig

Hersteller: '....................................................' (vom Bieter einzutragen)

Typ: '....................................................' (vom Bieter einzutragen)

liefern und montieren
Menge: 4,000 St
DIN 276/2008: 412

**41.30.60 Probenahmeventil aus Rotguss, DN 6 (G 1/4")**
Probenahmeventil aus Rotguss, zur Probenahme von
Trinkwasser zur Bestimmung mikrobiologischer und
chemischer Parameter nach TrinkwVO in Kalt - und
Warmwasserinstallationssystemen, bestehend aus Rotguss
im mediumberührten Bereich, absperrbar mittels
beiliegendem Inbusschlüssel SW 5, Rotguss-Ventilkörper
360° drehbar, mit abflammbarem und drehbarem
Edelstahl-Auslaufbogen,
DN 6 (G 1/4") für Ventile und Verschraubungen von DN 15
bis DN 50 (bei Flanscharmaturen von DN 15 bis DN 25)

vorgeschlagenes Produkt:

Hersteller: 'Kemper'

Typ: 'Figur 187 00 006'

oder gleichwertig

Hersteller: '....................................................' (vom Bieter einzutragen)

Typ: '....................................................' (vom Bieter einzutragen)

liefern und montieren
Menge: 1,000 St
DIN 276/2008: 412

**41.30.70 Hauswasserstation DIN/ DVGW DN 25**
Hauswasserstation DIN/ DVGW DN 25

Hauswasserstation mit Absperrventil mit Druckminderer
(= Armaturen Gruppe I), Feinfilter aus nichtrostendem Stahl in Klarsichthaube, untere/obere Durchlassweite 105/135 μm mit Rückspülvorrichtung und Kugelhahn Rückflussverhinderer, bauteilgeprüft Vor- und Hinterdruckmanometer, Memoryring und Doppelringschlüssel, integrierter Ablaufanschluss mit Belüftungsöffnungen mit Verschraubungen.
Die Hauswasserstation ist eine Kombination von Druckminderer und Feinfilter für Kaltwasser. Die Umschaltung zum Rückspülen des Filters erfolgt selbsttätig, wenn der Kugelhahn geöffnet wird. (Mittels Rückspülautomatik Z 11 S kann die Umschaltung automatisiert werden) Für Wasser bis 40 °C Vordruck max. 16 bar, Hinterdruck 1,5-6 bar Mindestdruckgefälle 0,9 bis 1,1 bar

vorgeschlagenes Produkt:

Hersteller: 'Resideo'

Typ: 'Braukmann HS10S-1"'

oder gleichwertig

Hersteller: '....................................................' (vom Bieter einzutragen)

Typ: '....................................................' (vom Bieter einzutragen)

liefern und montieren
Menge: 1,000 St
DIN 276/2008: 412

**Ausführungsbeschreibung 2 Ausführungsbeschreibung**
*Beschreibung Trinkwasserrohrleitungssystem*
Rohrleitungen für Kalt- und Warmwasser in Trinkwasserinstallationen vorrangig nach DIN 1988,
aus hochlegiertem austenitischem nichtrostendem Cr-Ni-Mo Stahl gemäß DVGW AB GW541, mit handelsüblichen
Biegegeräten bis 28 mm biegbar,
Werkstoff-Nr. 1.4401, nach DIN EN 10088,
Einschl. körperschalldämmenden Rohrschellen,
Gewindestäbe, Gewindemuttern, mit geeigneten, bauaufsichtlich zugelassenen Dübeln.

Verlegung in Gebäuden,
Montagehöhe über Gelände/Fußboden bis 3,5 m

vorgeschlagenes Produkt:

Hersteller: 'Viega'

Typ: 'Sanpress Inox'

oder gleichwertig

Hersteller: '....................................................' (vom Bieter einzutragen)

Typ: '....................................................' (vom Bieter einzutragen)

Rohrleitung liefern und komplett montieren in den Abmessungen:

**41.30.80 Edelstahl- Trinkwasserleitung d 15 x 1,0 mm**
*** gemäß Ausführungsbeschreibung 2
wie zuvor beschrieben, jedoch
Edelstahl- Trinkwasserleitung d 15 x 1,0 mm

liefern und montieren
Menge: 18,000 m
DIN 276/2008: 412

**41.30.90 Edelstahl- Trinkwasserleitung d 18 x 1,0 mm**
*** gemäß Ausführungsbeschreibung 2
wie zuvor beschrieben, jedoch
Edelstahl- Trinkwasserleitung d 18 x 1,0 mm

liefern und montieren
Menge: 30,000 m
DIN 276/2008: 412

**41.30.100 Edelstahl- Trinkwasserleitung d 22 x 1,2 mm**
*** gemäß Ausführungsbeschreibung 2
wie zuvor beschrieben, jedoch
Edelstahl- Trinkwasserleitung d 22 x 1,2 mm

liefern und montieren
Menge: 12,000 m
DIN 276/2008: 412

**41.30.110 Edelstahl- Trinkwasserleitung d 28 x 1,2 mm**
*** gemäß Ausführungsbeschreibung 2
wie zuvor beschrieben, jedoch
Edelstahl- Trinkwasserleitung d 28 x 1,2 mm

liefern und montieren
Menge: 30,000 m
DIN 276/2008: 412

**41.30.120 Bogen DN 12**
*** gemäß Ausführungsbeschreibung 2
wie zuvor beschrieben, jedoch
Bogen DN 12 d 15 mm VA
aller Winkelgrade

liefern und montieren
Menge: 30,000 St
DIN 276/2008: 412

**41.30.130 Bogen DN 15**
*** gemäß Ausführungsbeschreibung 2
wie zuvor beschrieben, jedoch
Bogen DN 15 d 18 mm VA
aller Winkelgrade

liefern und montieren
Menge: 40,000 St
DIN 276/2008: 412

**41.30.140 Bogen DN 20**
*** gemäß Ausführungsbeschreibung 2
wie zuvor beschrieben, jedoch
Bogen DN 20 d 22 mm VA
aller Winkelgrade

liefern und montieren
Menge: 10,000 St
DIN 276/2008: 412

**41.30.150 Bogen DN 25**
*** gemäß Ausführungsbeschreibung 2
wie zuvor beschrieben, jedoch
Bogen DN 25 d 28 mm VA
aller Winkelgrade

liefern und montieren
Menge: 30,000 St
DIN 276/2008: 412

**41.30.160 T-Stück DN 12**
*** gemäß Ausführungsbeschreibung 2
wie zuvor beschrieben, jedoch
T-Stück DN 12 d 15x15x15 mm VA

liefern und montieren
Menge: 2,000 St
DIN 276/2008: 412

**41.30.170 T-Stück DN 15**
*** gemäß Ausführungsbeschreibung 2
wie zuvor beschrieben, jedoch
T-Stück DN 15 d 18x18x18 mm VA

liefern und montieren
Menge: 10,000 St
DIN 276/2008: 412

**41.30.180 T-Stück DN 20**
*** gemäß Ausführungsbeschreibung 2
wie zuvor beschrieben, jedoch
T-Stück DN 20 d 22x22x22 mm VA

liefern und montieren
Menge: 2,000 St
DIN 276/2008: 412

**41.30.190 T-Stück DN 25**
*** gemäß Ausführungsbeschreibung 2
wie zuvor beschrieben, jedoch
T-Stück DN 25 d 28x28x28 mm VA

liefern und montieren
Menge: 4,000 St
DIN 276/2008: 412

**41.30.200 T-Stück DN 12 x 1/2"**
*** gemäß Ausführungsbeschreibung 2
wie zuvor beschrieben, jedoch
T-Stück DN 12, d 15 x 1/2" x 15 mm VA

liefern und montieren
Menge: 2,000 St
DIN 276/2008: 412

**41.30.210 T-Stück DN 15 x 1/2"**
*** gemäß Ausführungsbeschreibung 2
wie zuvor beschrieben, jedoch
T-Stück DN 15, d 18 x 1/2" x 18 mm VA

liefern und montieren
Menge: 2,000 St
DIN 276/2008: 412

**41.30.220 T-Stück DN 20 x 1/2"**
*** gemäß Ausführungsbeschreibung 2
wie zuvor beschrieben, jedoch
T-Stück DN 20, d 22 x 1/2" x 22 mm VA

liefern und montieren
Menge: 1,000 St
DIN 276/2008: 412

**41.30.230 T-Stück DN 25 x 3/4"**
*** gemäß Ausführungsbeschreibung 2
wie zuvor beschrieben, jedoch
T-Stück DN 25, d 28 x 3/4" x 28 mm VA

liefern und montieren
Menge: 1,000 St
DIN 276/2008: 412

**41.30.240 Übergangsstück IG/AG DN 12 x 1/2"**
*** gemäß Ausführungsbeschreibung 2
wie zuvor beschrieben, jedoch
Übergangsstück IG/AG DN 12, d 15 x 1/2" VA

liefern und montieren
Menge: 8,000 St
DIN 276/2008: 412

**41.30.250 Übergangsstück IG/AG DN 15 x 1/2"**
*** gemäß Ausführungsbeschreibung 2
wie zuvor beschrieben, jedoch
Übergangsstück IG/AG DN 15, d 18 x 1/2" VA

liefern und montieren
Menge: 8,000 St
DIN 276/2008: 412

**41.30.260 Übergangsstück IG/AG DN 20 x 3/4"**
*** gemäß Ausführungsbeschreibung 2
wie zuvor beschrieben, jedoch
Übergangsstück IG/AG DN 20, d 22 x 3/4" VA

liefern und montieren
Menge: 4,000 St
DIN 276/2008: 412

**41.30.270 Übergangsstück IG/AG DN 25 x 1"**
*** gemäß Ausführungsbeschreibung 2
wie zuvor beschrieben, jedoch
Übergangsstück IG/AG DN 25, d 28 x 1" VA

liefern und montieren
Menge: 8,000 St
DIN 276/2008: 412

**41.30.280 Reduzierstück DN 15/12**
*** gemäß Ausführungsbeschreibung 2
wie zuvor beschrieben, jedoch
Reduzierstück DN 15/12, d 18/15 mm VA

liefern und montieren
Menge: 6,000 St
DIN 276/2008: 412

**41.30.290 Reduzierstück DN 20/15**
*** gemäß Ausführungsbeschreibung 2
wie zuvor beschrieben, jedoch
Reduzierstück DN 20/15, d 22/18 mm VA

liefern und montieren
Menge: 2,000 St
DIN 276/2008: 412

**41.30.300 Reduzierstück DN 25/20**
*** gemäß Ausführungsbeschreibung 2
wie zuvor beschrieben, jedoch
Reduzierstück DN 25/20, d 28/22 mm VA

liefern und montieren
Menge: 2,000 St
DIN 276/2008: 412

**41.30.310 Muffe DN 12**
*** gemäß Ausführungsbeschreibung 2
wie zuvor beschrieben, jedoch
Muffe DN 12, d 15 mm VA

liefern und montieren
Menge: 1,000 St
DIN 276/2008: 412

**41.30.320 Muffe DN 15**
*** gemäß Ausführungsbeschreibung 2
wie zuvor beschrieben, jedoch
Muffe DN 15, d 18 mm VA

liefern und montieren
Menge: 4,000 St
DIN 276/2008: 412

**41.30.330 Muffe DN 20**
*** gemäß Ausführungsbeschreibung 2
wie zuvor beschrieben, jedoch
Muffe DN 20, d 22 mm VA

liefern und montieren
Menge: 1,000 St
DIN 276/2008: 412

**41.30.340 Muffe DN 25**
*** gemäß Ausführungsbeschreibung 2
wie zuvor beschrieben, jedoch
Muffe DN 25, d 28 mm VA

liefern und montieren
Menge: 4,000 St
DIN 276/2008: 412

**41.30.350 Verschraubung IG/ AG DN 12**
*** gemäß Ausführungsbeschreibung 2
wie zuvor beschrieben, jedoch
Anschlussverschraubung IG/AG DN 12, d 15 x 1/2" VA

liefern und montieren
Menge: 4,000 St
DIN 276/2008: 412

**41.30.360 Verschraubung IG/ AG DN 15**
*** gemäß Ausführungsbeschreibung 2
wie zuvor beschrieben, jedoch
Anschlussverschraubung IG/AG DN 15, d 18 x 1/2" VA

liefern und montieren
Menge: 4,000 St
DIN 276/2008: 412

**41.30.370 Verschraubung IG/ AG DN 20**
*** gemäß Ausführungsbeschreibung 2
wie zuvor beschrieben, jedoch
Anschlussverschraubung IG/AG DN 20, d 22 x 3/4" VA

liefern und montieren
Menge: 2,000 St
DIN 276/2008: 412

**41.30.380 Verschraubung IG/ AG DN 25**
*** gemäß Ausführungsbeschreibung 2
wie zuvor beschrieben, jedoch
Anschlussverschraubung IG/AG DN 25, d 28 x 1" VA

liefern und montieren
Menge: 6,000 St
DIN 276/2008: 412

**41.30.390 Wandscheibe DN 12 x 1/2"**
*** gemäß Ausführungsbeschreibung 2
wie zuvor beschrieben, jedoch
Wandscheibe DN 12, d 15 x 1/2" VA

liefern und montieren
Menge: 6,000 St
DIN 276/2008: 412

**41.30.400 Wandscheibe DN 15 x 1/2"**
*** gemäß Ausführungsbeschreibung 2
wie zuvor beschrieben, jedoch
Wandscheibe DN 15, d 18 x 1/2" VA

liefern und montieren
Menge: 6,000 St
DIN 276/2008: 412

**41.30.410 Doppelwandscheibe DN 12 x 1/2"**
*** gemäß Ausführungsbeschreibung 2
wie zuvor beschrieben, jedoch
Wandscheibe DN 12, d 15 x 1/2" x 15 mm VA

liefern und montieren
Menge: 4,000 St
DIN 276/2008: 412

#### Titel 41.40 Dämmung Isolierung

**Ausführungsbeschreibung 3 Ausführungsbeschreibung**
*Dämmung von Trinkwasserleitungen*
mit nichtbrennbaren aluminiumkaschierten
Steinwolle Rohrschalen gemäß gültiger DIN 1988-200

Baustoffklasse:
A2L-s1, d0 nichtbrennbar nach DIN 13501-1
Schmelzpunkt: > 1000 ° C nach DIN 4102-17
Wärmeleitfähigkeit: 0,035 W/(mK) nach EnEV

Ausführung:
Rohrschale fugendicht auf die Rohrleitung aufbringen. Schutzstreifen der selbstklebenden Längsüberlappung entfernen und damit den Längsschlitz dicht verkleben. Rundstöße mit selbstklebendem Klebeband verkleben.

Zusätzlich Dämmschale mit verzinktem Bindedraht,
6 Windungen pro lfd. Meter, auf der Rohrleitung
befestigen.
Dämmstärke:  20 mm

vorgeschlagenes Produkt:

Hersteller: 'ROCKWOOL'

Typ: 'Rockwool 800'

oder gleichwertig

Hersteller: '....................................................' (vom Bieter einzutragen)

Typ: '....................................................' (vom Bieter einzutragen)

liefern und montieren

**41.40.10 Dämmung TWK/TWW- Leitung d 15 mm**
*** gemäß Ausführungsbeschreibung 3
wie zuvor beschrieben, jedoch
Dämmung TWK/TWW- Leitung
Rohrleitungsdimension (da): 15 mm
Dämmstärke: 20 mm

liefern und montieren
Menge: 18,000 m
DIN 276/2008: 414

**41.40.20 Dämmung TWK/TWW - Leitung d 18 mm**
*** gemäß Ausführungsbeschreibung 3
wie zuvor beschrieben, jedoch
Dämmung TWK/TWW- Leitung
Rohrleitungsdimension (da): 18 mm
Dämmstärke: 20 mm
liefern und montieren
Menge: 30,000 m
DIN 276/2008: 414

**41.40.30 Dämmung TWK/TWW - Leitung d 22 mm**
*** gemäß Ausführungsbeschreibung 3
wie zuvor beschrieben, jedoch
Dämmung TWK/TWW- Leitung
Rohrleitungsdimension (da): 22 mm
Dämmstärke: 20 mm
liefern und montieren
Menge: 12,000 m
DIN 276/2008: 414

**41.40.40 Dämmung TWK/TWW - Leitung d 28 mm**
*** gemäß Ausführungsbeschreibung 3
wie zuvor beschrieben, jedoch
Dämmung TWK/TWW- Leitung
Rohrleitungsdimension (da): 28 mm
Dämmstärke: 20-30 mm
liefern und montieren
Menge: 30,000 m
DIN 276/2008: 414

**41.40.50 Zulage Dämmung TWK/TWW Formstücke DN 12**
*** gemäß Ausführungsbeschreibung 3
wie zuvor beschrieben, jedoch
Zulage Dämmung TWK/TWW Formstücke DN 12
Rohrleitungsdimension (da): 15 mm
Dämmstärke: 20 mm
liefern und montieren
Menge: 34,000 St
DIN 276/2008: 414

**41.40.60 Zulage Dämmung TWK/TWW Formstücke DN 15**
*** gemäß Ausführungsbeschreibung 3
wie zuvor beschrieben, jedoch
Zulage Dämmung TWK/TWW Formstücke DN 15
Rohrleitungsdimension (da): 18 mm
Dämmstärke: 20 mm
liefern und montieren
Menge: 52,000 St
DIN 276/2008: 414

**41.40.70 Zulage Dämmung TWK/TWW Formstücke DN 20**
*** gemäß Ausführungsbeschreibung 3
wie zuvor beschrieben, jedoch
Zulage Dämmung TWK/TWW Formstücke DN 20
Rohrleitungsdimension (da): 22 mm
Dämmstärke: 20 mm
liefern und montieren
Menge: 15,000 St
DIN 276/2008: 414

**41.40.80 Zulage Dämmung TWK/TWW Formstücke DN 25**
*** gemäß Ausführungsbeschreibung 3
wie zuvor beschrieben, jedoch
Zulage Dämmung TWK/TWW Formstücke DN 25
Rohrleitungsdimension (da): 28 mm
Dämmstärke: 20- 30 mm
liefern und montieren
Menge: 35,000 St
DIN 276/2008: 414

**41.40.90 Zulage PVC- Ummantelung**
Zulage PVC- Ummantelung
einzeln gedämmter Rohrleitungen
in Zentralen und Unterstationen
bzw. im Sichtbereich bis DN 32
mit Isolierummantelungsfolie aus PVC-Hart
normalentflammbar nach DIN 4102 B2
einschl. POP- Nieten u. Klebeband

mittlerer Isolierdurchmesser 60 mm
Menge: 30,000 lfm
DIN 276/2008: 414

**Ausführungsbeschreibung 4 Ausführungsbeschreibung**
*Dämmschalen*
Dämmschale aus geschlossenzelligem geschäumtem Polyethylen, schalldämmend, max. Betriebstempera tur 100 °C, zur Einhaltung der Anforderung gemäß EnEV 2009, Baustoffklasse B1 nach DIN 4102, einfache Montage durch Verschlussclipse oder mit handelsüblichen Klebern diffusionsdicht verschließbar, mit CE-Kennzeichnung

**41.40.100 Dämmschale für Absperrventil DN 15**
*** gemäß Ausführungsbeschreibung 4
wie zuvor beschrieben, jedoch
Dämmschale für Absperrventil DN 15
schallgedämmt mit Verschlussclips

Hersteller: '....................................................' (vom Bieter einzutragen)

Typ: '....................................................' (vom Bieter einzutragen)

liefern und montieren
Menge: 2,000 St
DIN 276/2008: 414

**41.40.110 Dämmschale für Absperrventil DN 25**
*** gemäß Ausführungsbeschreibung 4
wie zuvor beschrieben, jedoch
Dämmschale für Absperrventil DN 25
schallgedämmt mit Verschlussclips

Hersteller: '....................................................' (vom Bieter einzutragen)

Typ: '....................................................' (vom Bieter einzutragen)

liefern und montieren
Menge: 1,000 St
DIN 276/2008: 414

**41.40.120 Dämmschale für UP Ventil DN 15**
*** gemäß Ausführungsbeschreibung 4
wie zuvor beschrieben, jedoch
Dämmschale für UP Ventil DN 15
schallgedämmt mit Verschlussclips

Hersteller: '....................................................' (vom Bieter einzutragen)

Typ: '....................................................' (vom Bieter einzutragen)

liefern und montieren
Menge: 4,000 St
DIN 276/2008: 414

**Ausführungsbeschreibung 5 Ausführungsbeschreibung**
*R 90 Rohrabschottung*
für nichtbrennbare Versorgungsleitungen in Massivbauteilen und leichten Trennwänden

Feuerwiderstandsfähige Rohrabschottungen mit nichtbrennbarer hochverdichteter Steinwollschale, Schmelzpunkt von > 1000 °C
und notwendiger weiterführender Dämmung.
Baustoffklasse: A2 nach DIN 4102-1
Schmelzpunkt: > 1000 °C nach DIN 4102-17
Rohdichte: > 150 kg/m³

Ausführung:
Die Erstellung einer Rohrabschottung der
Feuerwiderstandsklasse R 90. Hierzu ist die
Steinwollschale entweder formschlüssig in eine
Kernbohrung einzupressen oder die verbleibende
Öffnungen im Durchbruch in ganzer Bauteildicke
hohlraumfüllend dicht mit formbeständigen,
nichtbrennbaren Baustoffen wie z.B. Mörtel,
Beton oder Gips zu verschließen.

Eine weiterführende Dämmung ist beidseitig der Durchführung in einer Länge von je 1 m anzubringen.

Alle Rohrschalen sind mit verzinktem Bindedraht
(d = 0,6 mm), 6 Windungen pro lfd. Meter, auf
dem Rohr zu befestigen.

Bei Gruppenanordnung von Rohrabschottungen nach
diesem AbP ist ein Abstand zwischen den einzelnen
Rohrisolierungen a = 0 mm lt. Prüfzeugnis zulässig.

Die ordnungsgemäße Ausführung ist vom Ersteller
der Abschottung nach Abschluss der Arbeiten durch
eine Übereinstimmungserklärung zu bescheinigen.
inkl. Kennzeichnungsschild F-90

vorgeschlagenes Produkt:

Hersteller: 'ROCKWOOL'

Typ: 'CONLIT 150 U'

oder gleichwertig

Hersteller: '....................................................' (vom Bieter einzutragen)

Typ: '....................................................' (vom Bieter einzutragen)

allgemeine bauaufsichtliche Zulassung Nr.: '....................................................' (vom Bieter einzutragen)

liefern und montieren

**41.40.130 Rohrabschottung R90, n. br. Rohrl. 18 mm**
*** gemäß Ausführungsbeschreibung 5
Rohrabschottung R90, n. br. Rohrl. 18 mm
wie zuvor beschrieben, jedoch

für Edelstahlrohr Abm. 18 mm
Dämmschichtdicke 20,0 mm
Bauteildicke bis 400 mm

liefern und montieren
Menge: 5,000 St
DIN 276/2008: 414

**41.40.140 Rohrabschottung R90, n. br. Rohrl. 22 mm**
*** gemäß Ausführungsbeschreibung 5
Rohrabschottung R90, n. br. Rohrl. 22 mm
wie zuvor beschrieben, jedoch

für Edelstahlrohr Abm. 22 mm
Dämmschichtdicke 26,0 mm
Bauteildicke bis 400 mm

liefern und montieren
Menge: 2,000 St
DIN 276/2008: 414

**41.40.150 Rohrabschottung R90, n. br. Rohrl. 28 mm**
*** gemäß Ausführungsbeschreibung 5
Rohrabschottung R90, n. br. Rohrl. 28 mm
wie zuvor beschrieben, jedoch

für Edelstahlrohr Abm. 28 mm
Dämmschichtdicke 26,0 mm
Bauteildicke bis 400 mm

liefern und montieren
Menge: 2,000 St
DIN 276/2008: 414

#### Titel 41.90 Sonstiges

*Hinweis: Sonstiges Demontage*

**41.90.10 Demontage PVC -U / PP - Abwasserleitung DN 100**
Demontage PVC- U / PP Abwasserleitung DN 100

einschl. Form- u. Verbindungsstücke,
Isolierung und Befestigungen Wandkonsolen/Halterungen sind bis 2 cm unterhalb der Wandoberfläche abzutrennen.

demontieren und fachgerecht entsorgen
Abfallschlüssel nach AVV (Abfallverzeichnis-Verordnung):
170903
Menge: 30,000 m
DIN 276/2008: 419

**41.90.20 Demontage PVC- U / PP Abwasserleitung DN 50**
Demontage PVC- U / PP Abwasserleitung DN 50

einschl. Form- u. Verbindungsstücke,
Isolierung und Befestigungen Wandkonsolen/Halterungen sind bis 2 cm unterhalb der Wandoberfläche abzutrennen.

demontieren und fachgerecht entsorgen
Abfallschlüssel nach AVV (Abfallverzeichnis-Verordnung):
170903
Menge: 35,000 m
DIN 276/2008: 419

**41.90.30 Demontage/ Entsorgung TW- Rohrleitungen DN 15 - 25**
Demontage/ Entsorgung TW- Rohrleitungen DN 15 - 25

Rohrleitungen aus Metallverbundrohr mit Schlachisolierung einschl. Form- u. Verbindungsstücke,
Armaturen, Halterungen. Wandkonsolen/Halterungen
sind bis 2 cm unterhalb der Wandoberfläche abzutrennen.

Abm: DN 15 bis DN 25

demontieren und fachgerecht entsorgen
Abfallschlüssel nach AVV (Abfallverzeichnis-Verordnung):
170407, 170604
Menge: 120,000 m
DIN 276/2008: 419

**41.90.40 Demontage und Montage Absperrventil DN 15-40**
Demontage und Montage Absperrventil DN 15-40

vorhandenes Absperrventil DN 15 - 40
mit Verschraubungen aus Rotguss,
demontieren und an anderer Stelle wieder montieren.
Menge: 5,000 St
DIN 276/2008: 419

**41.90.50 Demontage bauseits vorhandener Handtuchspender**
Demontage bauseits vorhandener Handtuchspender
inkl. Übergabe an Nutzer.
Menge: 6,000 St
DIN 276/2008: 419

**41.90.60 Freistemmen bestehender Bodenabläufe**
Freistemmen bestehender Bodenabläufe
- Einschnitt des Unterteils zur Demontage
- Sammeln und Abtransport und fachgerechte Entsorgung von Bauschutt und Ablaufkörper - Reinigung des Arbeitsbereiches

Abfallschlüssel nach AVV (Abfallverzeichnis-Verordnung):
170904
Menge: 1,000 St
DIN 276/2008: 419

**41.90.70 Freistemmen von TW Leitungen 1/2" - 11/2"**
Freistemmen von TW Leitungen 1/2" - 11/2"

Freistemmen von getrennten Leitungen im Beton
in Decken oder Wänden bis d= 200 mm
einschließlich demontieren und fachgerechtes Entsorgen
der Rohrstücken und des Bauschutt

Abfallschlüssel nach AVV (Abfallverzeichnis-Verordnung):
170407, 170904
Menge: 10,000 St
DIN 276/2008: 419

**41.90.80 Freistemmen von SW Leitungen DN 50/100**
Freistemmen von SW Leitungen DN 50/100

Freistemmen von getrennten Leitungen im Beton
in Decken oder Wänden bis d= 200 mm
einschließlich demontieren und fachgerechtes Entsorgen
der Rohrstücken und des Bauschutt

Abfallschlüssel nach AVV (Abfallverzeichnis-Verordnung):
170409, 170904
:
Menge: 10,000 St
DIN 276/2008: 419

*Hinweis: Sonstiges*

**41.90.90 Kernbohrungen Beton/Mauerwerk, 80 mm**
Kernbohrungen Beton/Mauerwerk, 80 mm
mit u. ohne Baustahlanteil, für die Durchführung von Rohrleitungen, in Decken o. Wänden bis 3,5 m Höhe
einschl. Baustelleneinrichtung und -räumung, auffangen, absichern und Entsorgung der Bohrkerne sowie des
sonst dabei anfallenden Bauschuttes, absaugen und Schlammwassertransport aus dem Gebäude

Bohrlochdurchmesser (BLD) 80 mm
Wand-/Deckenstärke (W/D) bis 240 mm

herstellen

Abfallschlüssel nach AVV (Abfallverzeichnis-Verordnung):
010504, 010599, 170904
Menge: 4,000 St
DIN 276/2008: 419

**41.90.100 Kernbohrungen Beton/Mauerwerk, 130 mm**
Kernbohrungen Beton/Mauerwerk, 130 mm
mit u. ohne Baustahlanteil, für die Durchführung von Rohrleitungen, in Decken o. Wänden bis 3,5 m Höhe
einschl. Baustelleneinrichtung und -räumung, auffangen, absichern und Entsorgung der Bohrkerne sowie des
sonst dabei anfallenden Bauschuttes, absaugen und Schlammwassertransport aus dem Gebäude

Bohrlochdurchmesser (BLD) 130 mm
Wand-/Deckenstärke (W/D) bis 240 mm

herstellen

Abfallschlüssel nach AVV (Abfallverzeichnis-Verordnung):
010504, 010599, 170904
Menge: 2,000 St
DIN 276/2008: 419

**41.90.110 Verschließen von Kernbohrungen**
Verschließen von Kernbohrungen
mittels Brandschutzmörtel M30 (MG III DIN 1053)

Verschließen von Kernbohrungen bzw.
beispachteln von Ringspalten für F-90 Rohrdurchführungen bis da = 100 mm
Bohrungen o. Durchbrüche bis 240 mm

herstellen
Menge: 6,000 St
DIN 276/2008: 419

**41.90.120 Brandschott Holzbalkendecke 250 x 400 mm**
Brandschott Holzbalkendecke 250 x 400 mm

Brandschott zur brandschutztechnischen Abschottung
von durch eine Holzbalkendecke geführten Rohrleitungen.

Anzahl Rohrleitung 2 Stück

Ausführung gemäß gültiger allgemeiner Bauartgenehmigung (aBG) bzw. allgemeinem bauaufsichtlichen Prüfzeugnis (abP) des verwendeten Systems.

Leistungsumfang:

- Abschottung von brennbaren und/oder nichtbrennbaren Rohrleitungen (z. B. Kunststoff-, Verbund- Metallrohre) in eine Holzbalkendecke
- Feuerwiderstandsklasse: mindestens R 90 / F 90(entsprechend Deckenanforderung)
- Einbau eines zugelassenen Rohrabschottungssystems für Holzbalkendecken

Ausbildung gemäß Zulassung unter Berücksichtigung von:

- Rohrdurchmesser und Rohrmaterial
- Dämmstoffen (z. B. Mineralwolle, Baustoffklasse A1 oder A2)
- Mindestbauteildicke der Decke
- erforderlichen Abständen zwischen Installationen
- Verschließen des Ringspaltes mit zugelassenem Brandschutzmörtel, Brandschutzmasse und Manschettensystem
-  Einhaltung der erforderlichen Restquerschnitte und Balkenabstände
- Herstellung einer brandschutztechnischen Bekleidung der Laibung (z. B. mit zugelassenen Brandschutzplatten)
- Kennzeichnung der Abschottung mit dauerhaftem Schild gemäß Zulassung (inkl. Angabe System, Feuerwiderstandsklasse, Einbaudatum, ausführende Firma)

Abmessung 250 x 400 mm

Durchführung für 2 Rohrleitungen bestehend aus:

1x PE Schmutzwasserrohr DN 100
1x VA Rohr DN 20

Hersteller: '....................................................' (vom Bieter einzutragen)

Typ: '....................................................' (vom Bieter einzutragen)

allgemeine bauaufsichtliche Zulassung Nr.: '....................................................' (vom Bieter einzutragen)

liefern und fachgerechtes Herstellen
Menge: 3,000 St
DIN 276/2008: 419

**41.90.130 Verschließen von Durchbrüchen 250 x 250 mm**
Verschließen von Durchbrüchen 250 x 250 mm
mittels Brandschutzmörtel M30 (MG III DIN 1053)

herstellen
Menge: 5,000 St
DIN 276/2008: 419

**41.90.140 Profilstahlkonstruktion verzinkt**
Profilstahlkonstruktion
für Stütz-, Hänge-, Trag- und Sonderbefestigungen einschl.
Befestigungsmaterial, schallentkoppelt gelagert, verzinkt, als Rohrbefestigungskonstruktion mit Installationsschinen, Montageteilen, Gewindestäben, Muttern, Dübeln usw.
Menge: 75,000 kg
DIN 276/2008: 419

**41.90.150 Trinkwassersanlage- Bestand DN 25 außer Betrieb nehmen**
Trinkwassersanlage- Bestand DN 25 außer Betrieb nehmen

vorhandene Trinkwassersanlage DN 25
an 1 Stck. Schnittstelle zum weiterversorgten Bereich außer Betrieb nehmen, trennen und entleeren
zur Demontage vorbereiten

einschließlich aller notwendiger Form- und Verbindungsstücke.
Menge: 1,000 St
DIN 276/2008: 419

**41.90.160 Anschlüsse TWK an best. Installation 28 mm**
Anschlüsse TWK an best. Installation
Anschlüsse an bestehende Verteilungsleitung
für TWK mit entsprechenden ÜG- Stücken herstellen.

Übergang von CU/ Edelstahlrohr 28 mm/ 1" Gewinde
herstellen
Menge: 1,000 St
DIN 276/2008: 419

**41.90.170 Füllen in Betrieb nehmen TW**
Füllen in Betrieb nehmen TW
der bestehenden Trinkwasseranlage.
in Teilabschnitten o. einzelne Stränge
eventuelles Entlüften der Zirkulation
Menge: 1,000 St
DIN 276/2008: 419

**41.90.180 Druck- und Dichtigkeitsprüfung**
Druck- und Dichtigkeitsprüfung
von Trinkwasserrohrleitung in Gebäuden als Zwischenprüfungen von Anlagenabschnitten nach Ermessen des AN als Luft- Druckprobe,
Prüfdruck = Betriebsdruck + 1,0 bar,
vor Fertigstellung der Anlage.
Einschl. der hierfür erforderlichen Verschlüsse und Anschlüsse sowie deren Beseitigung nach der Druckprobe.
Menge: 1,000 St
DIN 276/2008: 419

**41.90.190 Spülen der Leitungsanlage**
Spülen der Leitungsanlage gemäß DIN 1988 Teil 2,
für Kalt- und Warmwasser jeweils getrennt,
aus Stahl, Kupfer oder Kunststoff,
größter Rohrdurchmesser DN 32,
Spülen mit Netzdruck in Anlagenabschitten
nach Ermessen des AN,
Installation der Spüleinrichtungen einschließlich
Anschluss und Sicherung von Abwasserschläuchen,
sowie Wiederverschließen nach dem Spülvorgang,
Verteilleitungssystem,
Gesamtlänge 70 bis 90 m.

Anzahl der Spülgeräteanschlüsse nach
Ermessen des AN.
Menge: 1,000 St
DIN 276/2008: 419

**41.90.200 Probenahme Trinkwasser**
Probenahme zur Bestimmung der Trinkwasserqualität in der Liegenschaft.
Beprobung in Abstimmung mit dem Gesundheitsamt des Landkreises an ausgewählten Entnahmepunkten.
Untersuchung der Trinkwasserqualität durch Beauftragung eines autorisierten Labors. Protokollierung der Ergebnisse.

Beprobung von bis zu 3 Zapfstellen sind einzukalkulieren!
Menge: 1,000 St
DIN 276/2008: 419

**41.90.210 Zapfstellenzuschlag zur Probenahme**
Zuschlag zur Probenahme
für zu untersuchende Zapfstellen,
Preis je Zapfstelle
Menge: 2,000 St
DIN 276/2008: 419

**41.90.220 Fliessrichtungspfeile**
Fliessrichtungspfeile,
als farbige, beschriftete Medien- und Fliessrichtungspfeile,
zum Aufkleben an der Oberfläche von gedämmten Rohrleitungen und Kanälen,
in Zentralen und Kellergeschoss,
(in der Nähe von Kontrolleinrichtungen Geräten, usw.) nach den entsprechenden DIN- Vorschriften,
für die Gewerke Heizung,
einschl. der notwendigen Vorarbeiten an der Dämmung,
liefern und anbringen.
Menge: 10,000 St
DIN 276/2008: 419

**41.90.230 Bezeichnungsschild 100x52 mm**
Bezeichnungsschild,
Farbe und Beschriftung nach Angaben des AG,
mit zweizeiliger Beschriftung,
Schild aus mehrschichtigem Kunststoff,
gepraegt,
Hoehe 52 mm,
Breite 100 mm.
mit Halter.
Befestigungsuntergrund entsprechend der
zur Kennzeichnung vorgesehenen Bauteile,
und Rohrleitungen.
Menge: 10,000 St
DIN 276/2008: 419

**41.90.240 Reinigen und Sauberhalten der Baustelle**
Reinigung während der Bauzeit,
des Gebäudes und das betreffende Bad von grober Verschmutzung aus Bauschutt,
ganzflächig Besenrein, anfallendes Material ist fachgerecht zu entsorgen.
Die Beseitigung wird nicht gesondert vergütet.

Abfallschlüssel nach AVV (Abfallverzeichnis-Verordnung):
170107
Menge: 1,000 St
DIN 276/2008: 419

**41.90.250 Abnahmeunterlagen**
Revisionsunterlagen
Zur Bauabnahme und Übergabe der Anlage an den
Auftraggeber sind folgende Unterlagen beizubringen. Diese Unterlagen sind in 3-facher Ausfertigung je in einem Ordner bereitzustellen. Sie sind 2 Wochen vor Übergabe dem
Planungsbüro zur Prüfung vorzulegen.
Zusätzlich ist ein Plansatz Revisionszeichnungen für dem Verbleib im Ing.-Büro beizufügen
Unterlagen:
- Deckblatt
- Inhaltsverzeichnis
- Unternehmererklärung über die ordnungsgemäße Errichtung der Anlage
- Anlagen, und Funktionsbeschreibung
- Bedienungs- und Wartungsanweisungen
- Wartungsplan mit Wartungsanweisungen
- Wartungsvertrag
- Funktions- und Schaltpläne
- Abnahmeprotokoll je Gewerk, nach VOB
- Prüf- und Messprotokolle, insbesondere über Druck- und Dichtheitsproben, Spülprotokolle, Mengenmessung
- Einweisungsprotokoll
- Prüfprotokolle Dritter (TÜV, VdS uä.) falls erforderlich
- Protokolle für notwendige Analysen
- Herstellerunterlagen zu techn. Geräten, Komponenten und Anlagen mit Kennzeichnung der eingebauten Variante (in Tabellen, Diagrammen uä.)
- Zulassungsbescheide
- Lieferantenverzeichnis mit Name, Adresse, Fax- u. Tel.-Nr
- Ersatzteilliste
- Bestandspläne aller Gewerke, farbig angelegt;
- Bestandsplan eingemessener Rohrumlenkungen auf bestehende Gebäudekanten oder andere markante Geländepunkte
zusätzlich:
  1 x Revisionszeichnungen Datenträger (CD, DVD im
  AutoCAD 14- oder DXF14-Format
Menge: 1,000 St
DIN 276/2008: 419

**41.90.260 Brandschutzdokumentation**
Brandschutzdokumentation

Eintragung der Brandschottdurchführung
in tabellarische Aufstellung mit Foto und Nummer.

Für die eindeutige Zuordnung der Brandschotte sind in der Liste folgende Angaben enthalten:
- Geschoss
- Durchführung Wand/Decke
- Raumbezeichnung
- Brandschottbezeichnung
- Fabrikat

Die Brandschottkennzeichnung wird zusätzlich in das Schema und die Grundrisse übertragen.

herstellen und liefern
Menge: 1,000 St
